# Forro removível de placas metálicas

- Propriedade do ficheiro: CYPE Ingenieros S.A.
- Formato: FIEBDC-3/2016
- Programa: Gerador de preços para construção civil. CYPE Ingenieros, S.A.
- Data: 27/03/2024
- Âmbito geográfico: Brasil
- Moeda: BRL
- Custos indiretos: 3 %
- Despesas gerais: 13 %
- Lucro: 6 %
- IVA: 17 %

## R Revestimentos e forros

### RT Forros em interiores

#### RTL Removíveis, metálicos

**RTL015** m² Forro removível de placas metálicas.
Forro removível suspenso, situado a uma altura menor de 4 m, constituído por: ESTRUTURA: perfis à vista, com sola de 24 mm de largura, de aço galvanizado, cor branca, compreendendo perfis primários e secundários, suspensos da laje ou elemento de suporte com barras e suspensões; PLACAS METÁLICAS: placas de aço galvanizado pré-lacado, cor branca, de 1000x1000 mm, 0,5 mm de espessura e. Inclusive perfis angulares, fixações para a ancoragem dos perfis e acessórios de montagem.
Inclui: Marcação dos eixos da malha modular. Nivelamento e fixação dos perfis perimetrais. Implantação dos perfis primários da trama. Sinalização dos pontos de ancoragem à laje ou elemento de suporte. Nivelamento e suspensão dos perfis primários e secundários da trama. Corte das placas. Colocação das placas. Resolução de encontros e pontos singulares.
Critério de medição de projeto: Superfície medida entre paramentos, segundo documentação gráfica de Projeto, sem descontar aberturas para instalações.
Critério de quantitativos de obra: Medir-se-á a superfície realmente executada segundo especificações de Projeto, sem descontar aberturas para instalações.

| Código | Un | Descrição | Rendimento | Preço | Importância |
|---|---|---|---|---|---|
| mt12fbh100eJxa | m² | Placa de aço galvanizado pré-lacado cor branca, de 1000x1000 mm e 0,5 mm de espessura, com canto para perfis à vista, para forros removíveis. (material) | 1.02 | 44.83 | 45.727 |
| mt12fpg040hj | m | Perfil primário T 24 24x33x3700 mm, cor branca, de aço galvanizado. (material) | 1 | 1.82 | 1.820 |
| mt12fpg040ka | m | Perfil secundário T 24 24x33x600 mm, cor branca, de aço galvanizado. (material) | 1 | 1.82 | 1.820 |
| mt12fpg040kg | m | Perfil secundário T 24 24x33x1200 mm, cor branca, de aço galvanizado. (material) | 1 | 1.82 | 1.820 |
| mt12fpg030hk | m | Perfil angular 24/24/3000 mm, cor branca, de aço galvanizado. (material) | 1 | 1.44 | 1.440 |
| mt12psg210a | Un | Suspensão para forros suspensos. (material) | 0.9 | 1.08 | 0.972 |
| mt12psg210b | Un | Seguro para a fixação da suspensão, em forros suspensos. (material) | 0.9 | 0.12 | 0.108 |
| mt12psg210c | Un | Ligação superior para fixar a barra à suspensão, em forros suspensos. (material) | 0.9 | 1.66 | 1.494 |
| mt12psg190 | Un | Barra de suspensão. (material) | 0.9 | 1.11 | 0.999 |
| mt12psg220 | Un | Fixação composta por bucha e parafuso 5x27. (material) | 0.9 | 0.2 | 0.180 |
| mo015 | h | Montador de forros. (mão de obra) | 0.276 | 33.54 | 9.257 |
| mo082 | h | Ajudante de montador de forros. (mão de obra) | 0.276 | 27.93 | 7.709 |
| % | % | Custos diretos complementares | 2 % | 73.346 | 1.467 |
|  |  | Custos diretos |  |  | 74.813 |

Resíduos:
- colocação: mt12fpg040hj Perfil primário T 24 24x33x3700 mm, cor branca, de aço galvanizado; fator de resíduo 0.0188
- colocação: mt12fpg040ka Perfil secundário T 24 24x33x600 mm, cor branca, de aço galvanizado; fator de resíduo 0.0188
- colocação: mt12fpg040kg Perfil secundário T 24 24x33x1200 mm, cor branca, de aço galvanizado; fator de resíduo 0.0188
- colocação: mt12fpg030hk Perfil angular 24/24/3000 mm, cor branca, de aço galvanizado; fator de resíduo 0.0188

## Recursos

**mt12fpg040hj** m Perfil primário T 24 24x33x3700 mm, cor branca, de aço galvanizado
Dados técnicos: Custo energético 62.797 MJ; Emissão de CO2 1.928 kg; Código LER 17 04 05; Massa do elemento 0.47 kg; Volume 0.000224 m3
Resíduos:
- embalagem: re170203 Plástico. (componente de resíduo); rendimento 0.005 kg; Código LER 17 02 03; Massa do elemento 1 kg; Volume 0.001667 m3

**mt12fpg040ka** m Perfil secundário T 24 24x33x600 mm, cor branca, de aço galvanizado
Dados técnicos: Custo energético 62.797 MJ; Emissão de CO2 1.928 kg; Código LER 17 04 05; Massa do elemento 0.47 kg; Volume 0.000224 m3
Resíduos:
- embalagem: re170203 Plástico; rendimento 0.005 kg

**mt12fpg040kg** m Perfil secundário T 24 24x33x1200 mm, cor branca, de aço galvanizado
Dados técnicos: Custo energético 62.797 MJ; Emissão de CO2 1.928 kg; Código LER 17 04 05; Massa do elemento 0.47 kg; Volume 0.000224 m3
Resíduos:
- embalagem: re170203 Plástico; rendimento 0.005 kg

**mt12fpg030hk** m Perfil angular 24/24/3000 mm, cor branca, de aço galvanizado
Dados técnicos: Custo energético 5.504 MJ; Emissão de CO2 0.536 kg; Código LER 17 04 05; Massa do elemento 0.2 kg; Volume 0.000095 m3
Resíduos:
- embalagem: re170203 Plástico; rendimento 0.005 kg
