# Forro removível de lâminas metálicas

- Propriedade do ficheiro: CYPE Ingenieros S.A.
- Formato: FIEBDC-3/2016
- Programa: Gerador de preços para construção civil. CYPE Ingenieros, S.A.
- Data: 27/03/2024
- Âmbito geográfico: Brasil
- Moeda: BRL
- Custos indiretos: 3 %
- Despesas gerais: 13 %
- Lucro: 6 %
- IVA: 17 %

## R Revestimentos e forros

### RT Forros em interiores

#### RTL Removíveis, metálicos

**RTL025** m² Forro removível de lâminas metálicas.
Forro removível suspenso, situado a uma altura menor de 4 m, constituído por: ESTRUTURA: estrutura metálica oculta fixada à laje ou elemento suporte com barras; LÂMINAS METÁLICAS: lâminas horizontais de superfície lisa, de alumínio lacado, e de 85 mm de largura, separadas 15 mm, com perfis intermediários para a união das lâminas entre si. Inclusive perfis angulares, fixações para a ancoragem dos perfis e acessórios de montagem.
Inclui: Marcação dos eixos da malha modular. Nivelamento e fixação dos perfis perimetrais. Sinalização dos pontos de ancoragem à laje ou elemento de suporte. Nivelamento e suspensão dos perfis primários e secundários da trama. Corte e encaixe das lâminas. Resolução de encontros e pontos singulares. Execução de aberturas para recepção de possíveis elementos de ancoragem e/ou instalações.
Critério de medição de projeto: Superfície medida entre paramentos, segundo documentação gráfica de Projeto, sem descontar aberturas para instalações.
Critério de quantitativos de obra: Medir-se-á a superfície realmente executada segundo especificações de Projeto, sem descontar aberturas para instalações.

| Código | Un | Descrição | Rendimento | Preço | Importância |
|---|---|---|---|---|---|
| mt12fla100cg | m | Lâmina horizontal de superfície lisa, de alumínio pré-lacado, de 85 mm de largura e 0,45 mm de espessura, com 15 mm de separação, sem isolamento acústico, cor branca, para forros removíveis com estrutura oculta. (material) | 10.2 | 5.65 | 57.630 |
| mt12fpg010bgj | m | Perfil 28/41/4000 mm, de 0,6 mm de espessura, cor branca, de chapa de aço galvanizado, acabamento imprimido com troquel, para a colocação de lâminas horizontais cada 100 mm, em forros removíveis. (material) | 1 | 5.2 | 5.200 |
| mt12fpg020b | m | Perfil 20/15/4000 mm, de 0,5 mm de espessura, cor branca, de chapa de aço galvanizado, para colocar entre lâminas com 15 mm de separação. (material) | 10 | 2.92 | 29.200 |
| mt12fpg030aa | m | Perfil em U 20/15/3000 mm, cor branca, de alumínio lacado. (material) | 1 | 2.49 | 2.490 |
| mt12fpg050c | Un | Clipe de plástico, para fixação entre lâminas ou placas metálicas e os perfis de arremate perimetral, em forros removíveis. (material) | 4 | 0.17 | 0.680 |
| mt12psg190 | Un | Barra de suspensão. (material) | 1.25 | 1.11 | 1.388 |
| mt12psg220 | Un | Fixação composta por bucha e parafuso 5x27. (material) | 1.25 | 0.2 | 0.250 |
| mo015 | h | Montador de forros. (mão de obra) | 0.251 | 33.54 | 8.419 |
| mo082 | h | Ajudante de montador de forros. (mão de obra) | 0.251 | 27.93 | 7.010 |
| % | % | Custos diretos complementares | 2 % | 112.267 | 2.245 |
|  |  | Custos diretos |  |  | 114.512 |

Resíduos:
- colocação: mt12fla100cg; fator de resíduo 0.048
- colocação: mt12fpg010bgj; fator de resíduo 0.0170294
- colocação: mt12fpg020b; fator de resíduo 0.0188
- colocação: mt12fpg030aa Perfil em U 20/15/3000 mm, cor branca, de alumínio lacado; fator de resíduo 0.048

## Recursos

**mt12fla100cg** m Lâmina horizontal de superfície lisa
Dados técnicos: Custo energético 11.116 MJ; Emissão de CO2 0.785 kg; Código LER 17 04 02; Massa do elemento 0.097 kg; Volume 0.000065 m3
Resíduos:
- embalagem: re170203 Plástico. (componente de resíduo); rendimento 0.005 kg; Código LER 17 02 03; Massa do elemento 1 kg; Volume 0.001667 m3

**mt12fpg010bgj** m Perfil 28/41/4000 mm
Dados técnicos: Custo energético 90.677 MJ; Emissão de CO2 2.780 kg; Código LER 17 04 05; Massa do elemento 0.68 kg; Volume 0.000324 m3
Resíduos:
- embalagem: re170203 Plástico; rendimento 0.005 kg

**mt12fpg020b** m Perfil 20/15/4000 mm
Dados técnicos: Custo energético 24.349 MJ; Emissão de CO2 0.753 kg; Código LER 17 04 05; Massa do elemento 0.18 kg; Volume 0.000086 m3
Resíduos:
- embalagem: re170203 Plástico; rendimento 0.005 kg

**mt12fpg030aa** m Perfil em U 20/15/3000 mm, cor branca, de alumínio lacado
Dados técnicos: Custo energético 4.868 MJ; Emissão de CO2 0.338 kg; Código LER 17 04 02; Massa do elemento 0.04 kg; Volume 0.000027 m3
Resíduos:
- embalagem: re170203 Plástico; rendimento 0.005 kg
