# Escócia decorada de escaiola, para decoração perimetral de teto

- Propriedade do ficheiro: CYPE Ingenieros S.A.
- Formato: FIEBDC-3/2016
- Programa: Gerador de preços para construção civil. CYPE Ingenieros, S.A.
- Data: 27/03/2024
- Âmbito geográfico: Brasil
- Moeda: BRL
- Custos indiretos: 3 %
- Despesas gerais: 13 %
- Lucro: 6 %
- IVA: 17 %

## R Revestimentos e forros

### RT Forros em interiores

#### RTP Pré-fabricados de escaiola

**RTP030** m Escócia decorada de escaiola, para decoração perimetral de teto.
Escócia decorada de escaiola, de 8x8x125 cm, para decoração perimetral de teto, fixada com cola para escaiola. Inclusive acessórios de fixação.
Inclui: Marcação do traçado da moldura tipo escócia nos paramentos. Disposição e corte das peças. Humidificação da base de fixação. Espalhamento da cola. Colocação e enchimento das juntas das peças. Correção de falhas de encontros entre peças, esquinas e cantos.
Critério de medição de projeto: Comprimento medido segundo documentação gráfica de Projeto.
Critério de quantitativos de obra: Medir-se-á o comprimento realmente executado segundo especificações de Projeto.

| Código | Un | Descrição | Rendimento | Preço | Importância |
|---|---|---|---|---|---|
| mt12rea025aa | m | Escócia decorada de escaiola, de 8x8x125 cm. (material) | 1.05 | 17.43 | 18.302 |
| mt09eyc030 | kg | Cola para escaiola. (material) | 0.35 | 0.86 | 0.301 |
| mo035 | h | Escaiolador. (mão de obra) | 0.188 | 32.24 | 6.061 |
| % | % | Custos diretos complementares | 2 % | 24.664 | 0.493 |
|  |  | Custos diretos |  |  | 25.157 |

Resíduos:
- colocação: mt12rea025aa Escócia decorada de escaiola, de 8x8x125 cm; fator de resíduo 0.0053

## Recursos

**mt12rea025aa** m Escócia decorada de escaiola, de 8x8x125 cm
Dados técnicos: Custo energético 7.630 MJ; Emissão de CO2 0.340 kg; Código LER 17 08 02; Massa do elemento 2.2 kg; Volume 0.0022 m3
Resíduos:
- embalagem: re170203 Plástico. (componente de resíduo); rendimento 0.002 kg; Código LER 17 02 03; Massa do elemento 1 kg; Volume 0.001667 m3
