# Ângulo de escaiola para sanca em degrau múltiplo, para decoração perimetral de teto

- Propriedade do ficheiro: CYPE Ingenieros S.A.
- Formato: FIEBDC-3/2016
- Programa: Gerador de preços para construção civil. CYPE Ingenieros, S.A.
- Data: 27/03/2024
- Âmbito geográfico: Brasil
- Moeda: BRL
- Custos indiretos: 3 %
- Despesas gerais: 13 %
- Lucro: 6 %
- IVA: 17 %

## R Revestimentos e forros

### RT Forros em interiores

#### RTP Pré-fabricados de escaiola

**RTP036** Un Ângulo de escaiola para sanca em degrau múltiplo, para decoração perimetral de teto.
Ângulo côncavo de escaiola para sanca em degrau múltiplo, degraus de 5x5 cm, 72,5 cm de largura total e 16 cm de raio, para decoração perimetral de teto, fixado com cola para escaiola. Inclusive acessórios de fixação.
Inclui: Implantação da peça. Humidificação da base de fixação. Espalhamento da cola. Colocação e enchimento das juntas da peça. Correção de encontros entre peças.
Critério de medição de projeto: Número de unidades previstas, segundo documentação gráfica de Projeto.
Critério de quantitativos de obra: Medir-se-á o número de unidades realmente colocadas segundo especificações de Projeto.

| Código | Un | Descrição | Rendimento | Preço | Importância |
|---|---|---|---|---|---|
| mt12rea075a | Un | Ângulo côncavo de escaiola para sanca em degrau múltiplo, degraus de 5x5 cm, 72,5 cm de largura total e 16 cm de raio. (material) | 1.05 | 43.24 | 45.402 |
| mt09eyc030 | kg | Cola para escaiola. (material) | 0.04 | 0.86 | 0.034 |
| mo035 | h | Escaiolador. (mão de obra) | 0.146 | 32.24 | 4.707 |
| % | % | Custos diretos complementares | 2 % | 50.143 | 1.003 |
|  |  | Custos diretos |  |  | 51.146 |

Resíduos:
- colocação: mt12rea075a Ângulo côncavo de escaiola para sanca em degrau múltiplo, degraus de 5x5 cm, 72,5 cm de largura total e 16 cm de raio; fator de resíduo 0.0053

## Recursos

**mt12rea075a** Un Ângulo côncavo de escaiola para sanca em degrau múltiplo, degraus de 5x5 cm, 72,5 cm de largura total e 16 cm de raio
Dados técnicos: Custo energético 4.351 MJ; Emissão de CO2 0.194 kg; Código LER 17 08 02; Massa do elemento 1.23 kg; Volume 0.00123 m3
Resíduos:
- embalagem: re170203 Plástico. (componente de resíduo); rendimento 0.002 kg; Código LER 17 02 03; Massa do elemento 1 kg; Volume 0.001667 m3
