# Ângulo de escaiola de luz indirecta, para decoração perimetral de teto

- Propriedade do ficheiro: CYPE Ingenieros S.A.
- Formato: FIEBDC-3/2016
- Programa: Gerador de preços para construção civil. CYPE Ingenieros, S.A.
- Data: 27/03/2024
- Âmbito geográfico: Brasil
- Moeda: BRL
- Custos indirectos: 3 %
- Despesas gerais: 13 %
- Lucro: 6 %
- IVA: 17 %

## R Revestimentos e forros

### RT Forros em interiores

#### RTP Pré-fabricados de escaiola

**RTP051** Un Ângulo de escaiola de luz indirecta, para decoração perimetral de teto.
Ângulo côncavo de escaiola para sanca tipo bandeja de escaiola de luz indirecta, 10 cm de altura, 27,5 cm de diâmetro da circunferência interior, 61,5 cm de largura total e 20,5 cm de raio, para decoração perimetral de teto, fixado com cola para escaiola. Inclusive acessórios de fixação.
Inclui: Implantação da peça. Humidificação da base de fixação. Espalhamento da cola. Colocação e enchimento das juntas da peça. Correção de encontros entre peças.
Critério de medição de projeto: Número de unidades previstas, segundo documentação gráfica de Projeto.
Critério de quantitativos de obra: Medir-se-á o número de unidades realmente colocadas segundo especificações de Projeto.

| Código | Un | Descrição | Rendimento | Preço | Importância |
|---|---|---|---|---|---|
| mt12rea095a | Un | Ângulo côncavo de escaiola para sanca tipo bandeja de escaiola de luz indirecta, 10 cm de altura, 27,5 cm de diâmetro da circunferência interior, 61,5 cm de largura total e 20,5 cm de raio. (material) | 1.05 | 43.24 | 45.402 |
| mt09eyc030 | kg | Cola para escaiola. (material) | 0.11 | 0.86 | 0.095 |
| mo035 | h | Escaiolador. (mão de obra) | 0.157 | 32.24 | 5.062 |
| % | % | Custos diretos complementares | 2 % | 50.559 | 1.011 |
|  |  | Custos directos |  |  | 51.570 |

Resíduos:
- colocação: mt12rea095a; factor de resíduo 0.0053

## Recursos

**mt12rea095a** Un Ângulo côncavo de escaiola para sanca tipo bandeja de escaiola de luz indirecta
Dados técnicos: Custo energético 4.926 MJ; Emissão de CO2 0.220 kg; Código LER 17 08 02; Massa do elemento 1.4 kg; Volume 0.0014 m3
Resíduos:
- embalagem: re170203 Plástico. (componente de resíduo); rendimento 0.002 kg; Código LER 17 02 03; Massa do elemento 1 kg; Volume 0.001667 m3
