# Estante de escaiola

- Propriedade do ficheiro: CYPE Ingenieros S.A.
- Formato: FIEBDC-3/2016
- Programa: Gerador de preços para construção civil. CYPE Ingenieros, S.A.
- Data: 27/03/2024
- Âmbito geográfico: Brasil
- Moeda: BRL
- Custos indiretos: 3 %
- Despesas gerais: 13 %
- Lucro: 6 %
- IVA: 17 %

## R Revestimentos e forros

### RT Forros em interiores

#### RTP Pré-fabricados de escaiola

**RTP240** m Estante de escaiola.
Prateleira de escaiola, de 4x20x120 cm, para formação de estante, fixada com cola para escaiola. Inclusive acessórios de fixação.
Inclui: Marcação do traçado das peças nos paramentos. Disposição e corte das peças. Umedecimento das bases de fixação. Espalhamento da cola. Colocação e enchimento das juntas das peças. Correção de falhas de encontros entre peças, esquinas e cantos.
Critério de medição de projeto: Comprimento medido segundo documentação gráfica de Projeto.
Critério de quantitativos de obra: Medir-se-á o comprimento realmente executado segundo especificações de Projeto.

| Código | Un | Descrição | Rendimento | Preço | Importância |
|---|---|---|---|---|---|
| mt12rea170aa | m | Prateleira de escaiola, de 4x20x120 cm, para formação de estante. (material) | 1.05 | 12.47 | 13.094 |
| mt09eyc030 | kg | Cola para escaiola. (material) | 0.14 | 0.86 | 0.120 |
| mo035 | h | Escaiolador. (mão de obra) | 0.167 | 32.24 | 5.384 |
| % | % | Custos diretos complementares | 2 % | 18.598 | 0.372 |
|  |  | Custos diretos |  |  | 18.970 |
