# Complemento para estante de escaiola

- Propriedade do ficheiro: CYPE Ingenieros S.A.
- Formato: FIEBDC-3/2016
- Programa: Gerador de preços para construção civil. CYPE Ingenieros, S.A.
- Data: 27/03/2024
- Âmbito geográfico: Brasil
- Moeda: BRL
- Custos indiretos: 3 %
- Despesas gerais: 13 %
- Lucro: 6 %
- IVA: 17 %

## R Revestimentos e forros

### RT Forros em interiores

#### RTP Pré-fabricados de escaiola

**RTP245** Un Complemento para estante de escaiola.
Capitel para cornija de escaiola, de 11,5x11,5x21,3 cm, para formação de estante, fixado com cola para escaiola. Inclusive acessórios de fixação.
Inclui: Implantação da peça. Umedecimento das bases de fixação. Espalhamento da cola. Colocação e enchimento das juntas da peça. Correção de encontros entre peças.
Critério de medição de projeto: Número de unidades previstas, segundo documentação gráfica de Projeto.
Critério de quantitativos de obra: Medir-se-á o número de unidades realmente colocadas segundo especificações de Projeto.

| Código | Un | Descrição | Rendimento | Preço | Importância |
|---|---|---|---|---|---|
| mt12rea180a | Un | Capitel para cornija de escaiola, de 11,5x11,5x21,3 cm, para formação de estante. (material) | 1.05 | 11.2 | 11.760 |
| mt09eyc030 | kg | Cola para escaiola. (material) | 0.05 | 0.86 | 0.043 |
| mo035 | h | Escaiolador. (mão de obra) | 0.219 | 32.24 | 7.061 |
| % | % | Custos diretos complementares | 2 % | 18.864 | 0.377 |
|  |  | Custos diretos |  |  | 19.241 |
