# Mísula de escaiola

- Propriedade do ficheiro: CYPE Ingenieros S.A.
- Formato: FIEBDC-3/2016
- Programa: Gerador de preços para construção civil. CYPE Ingenieros, S.A.
- Data: 14/02/2025
- Âmbito geográfico: Brasil
- Moeda: BRL
- Custos indiretos: 3 %
- Despesas gerais: 13 %
- Lucro: 6 %
- IVA: 17 %

## R Revestimentos e forros

### RT Forros em interiores

#### RTP Pré-fabricados de escaiola

**RTP300** Un Mísula de escaiola.
Mísula de escaiola, de 5x8x4 cm, para colocação saliente em parede ou pilastra, fixada com cola para escaiola. Inclusive acessórios de fixação.
Inclui: Implantação da peça. Humidificação da base de fixação. Espalhamento da cola. Colocação e rejuntamento da peça.
Critério de medição de projeto: Número de unidades previstas, segundo documentação gráfica de Projeto.
Critério de quantitativos de obra: Medir-se-á o número de unidades realmente colocadas segundo especificações de Projeto.

| Código | Un | Descrição | Rendimento | Preço | Importância |
|---|---|---|---|---|---|
| mt12rea260a | Un | Mísula de escaiola, de 5x8x4 cm, para colocação saliente em parede ou pilastra. (material) | 1.05 | 8.05 | 8.453 |
| mt09eyc030 | kg | Cola para escaiola. (material) | 0.01 | 0.86 | 0.009 |
| mo035 | h | Escaiolador. (mão de obra) | 0.157 | 33.34 | 5.234 |
| % | % | Custos diretos complementares | 2 % | 13.696 | 0.274 |
|  |  | Custos diretos |  |  | 13.970 |
