# Forno elétrico

- Propriedade do ficheiro: CYPE Ingenieros S.A.
- Formato: FIEBDC-3/2016
- Programa: Gerador de preços para construção civil. CYPE Ingenieros, S.A.
- Data: 14/02/2025
- Âmbito geográfico: Brasil
- Moeda: BRL
- Custos indiretos: 3 %
- Despesas gerais: 13 %
- Lucro: 6 %
- IVA: 17 %

## S Sinalização e equipamento

### SC Cozinhas/lavanderias

#### SCE Eletrodomésticos

**SCE040** Un Forno elétrico.
Forno elétrico integrável, de 594 mm de largura, 590 mm de altura e 560 mm de profundidade, acabamento cromado mate, com capacidade para 57 l, índice de eficiência energética EEI entre 82 e 107.
Inclui: Marcação. Colocação do aparelho. Ligação à rede elétrica. Verificação do seu correto funcionamento.
Critério de medição de projeto: Número de unidades previstas, segundo documentação gráfica de Projeto.
Critério de quantitativos de obra: Medir-se-á o número de unidades realmente colocadas segundo especificações de Projeto.

| Código | Un | Descrição | Rendimento | Preço | Importância |
|---|---|---|---|---|---|
| mt32hok010da | Un | Forno elétrico integrável, de 594 mm de largura, 590 mm de altura e 560 mm de profundidade, acabamento cromado mate, com capacidade para 57 l, índice de eficiência energética EEI entre 82 e 107. (material) | 1 | 1138.51 | 1138.510 |
| mo003 | h | Eletricista. (mão de obra) | 0.523 | 42.82 | 22.395 |
| % | % | Custos diretos complementares | 2 % | 1160.905 | 23.218 |
|  |  | Custos diretos |  |  | 1184.123 |

## Recursos

**mt32hok010da** Un Forno elétrico integrável
Dados técnicos: Custo energético 624.301 MJ; Emissão de CO2 25.580 kg
Resíduos:
- embalagem: re150101 Embalagens de papel e cartão. (componente de resíduo); rendimento 1.341 kg; Código LER 15 01 01; Massa do elemento 1 kg; Volume 0.001333 m3
- embalagem: re170604 Materiais de isolamento que não contêm substâncias perigosas. (componente de resíduo); rendimento 0.067 kg; Código LER 17 06 04; Massa do elemento 1 kg; Volume 0.001667 m3
