# Separador de gorduras de aço inoxidável

- Propriedade do ficheiro: CYPE Ingenieros S.A.
- Formato: FIEBDC-3/2016
- Programa: Gerador de preços para construção civil. CYPE Ingenieros, S.A.
- Data: 27/03/2024
- Âmbito geográfico: Brasil
- Moeda: BRL
- Custos indiretos: 3 %
- Despesas gerais: 13 %
- Lucro: 6 %
- IVA: 17 %

## S Sinalização e equipamento

### SC Cozinhas/lavanderias

#### SCS Separadores de gorduras

**SCS010** Un Separador de gorduras de aço inoxidável.
Separador de gorduras de aço inoxidável AISI 304, de 61 litros, de 0,75 litros/s de vazão máxima de águas cinzentas e de 500x350x350 mm, com tampa, cesta de gradagem extraível, válvula de esvaziamento, boca de entrada e boca de saída de 48 mm de diâmetro.
Inclui: Marcação. Montagem, ligação e verificação do seu correto funcionamento.
Critério de medição de projeto: Número de unidades previstas, segundo documentação gráfica de Projeto.
Critério de quantitativos de obra: Medir-se-á o número de unidades realmente executadas segundo especificações de Projeto.

| Código | Un | Descrição | Rendimento | Preço | Importância |
|---|---|---|---|---|---|
| mt46fgp100a | Un | Separador de gorduras de aço inoxidável AISI 304, de 61 litros, de 0,75 litros/s de vazão máxima de águas cinzentas e de 500x350x350 mm, com tampa, cesta de gradagem extraível, válvula de esvaziamento, boca de entrada e boca de saída de 48 mm de diâmetro, para instalar por baixo de bancada. (material) | 1 | 3740.53 | 3740.530 |
| mo008 | h | Encanador. (mão de obra) | 0.523 | 40.91 | 21.396 |
| mo107 | h | Ajudante de encanador. (mão de obra) | 0.523 | 30.78 | 16.098 |
| % | % | Custos diretos complementares | 2 % | 3778.024 | 75.560 |
|  |  | Custos diretos |  |  | 3853.584 |

## Recursos

**mt46fgp100a** Un Separador de gorduras de aço inoxidável AISI 304
Dados técnicos: Custo energético 5002.115 MJ; Emissão de CO2 738.171 kg
Resíduos:
- embalagem: re150101 Embalagens de papel e cartão. (componente de resíduo); rendimento 3.731 kg; Código LER 15 01 01; Massa do elemento 1 kg; Volume 0.001333 m3
