# Banda protectora de vinil

- Propriedade do ficheiro: CYPE Ingenieros S.A.
- Formato: FIEBDC-3/2016
- Programa: Gerador de preços para construção civil. CYPE Ingenieros, S.A.
- Data: 27/03/2024
- Âmbito geográfico: Brasil
- Moeda: BRL
- Custos indiretos: 3 %
- Despesas gerais: 13 %
- Lucro: 6 %
- IVA: 17 %

## S Sinalização e equipamento

### SD Proteções

#### SDP Fitas protetoras de paramentos verticais

**SDP010** m Banda protectora de vinil.
Banda protectora de vinil, de 180 mm de largura e 2 mm de espessura, de cor cinza, fixada através cola de poliuretano ao paramento.
Inclui: Marcação. Fixação da banda ao paramento vertical.
Critério de medição de projeto: Comprimento medido entre eixos, segundo documentação gráfica de Projeto.
Critério de quantitativos de obra: Medir-se-á, a eixos, o comprimento realmente executado segundo especificações de Projeto.

| Código | Un | Descrição | Rendimento | Preço | Importância |
|---|---|---|---|---|---|
| mt53pdi010na | m | Banda protectora de vinil, de 180 mm de largura e 2 mm de espessura, de cor cinza, Euroclasse B-s1, d0 de reação ao fogo. (material) | 1.05 | 107.08 | 112.434 |
| mt47adc110a | kg | Cola especial de poliuretano bicomponente. (material) | 0.3 | 13.7 | 4.110 |
| mo011 | h | Montador. (mão de obra) | 0.052 | 40.91 | 2.127 |
| mo080 | h | Ajudante de montador. (mão de obra) | 0.052 | 30.23 | 1.572 |
| % | % | Custos diretos complementares | 2 % | 120.243 | 2.405 |
|  |  | Custos diretos |  |  | 122.648 |

Resíduos:
- colocação: mt53pdi010na; fator de resíduo 0.0556931
- colocação: mt47adc110a Cola especial de poliuretano bicomponente; fator de resíduo 0.038685

## Recursos

**mt53pdi010na** m Banda protectora de vinil
Dados técnicos: Custo energético 28.984 MJ; Emissão de CO2 1.439 kg; Código LER 17 02 03; Massa do elemento 0.29 kg; Volume 0.000483 m3
Resíduos:
- embalagem: re170203 Plástico. (componente de resíduo); rendimento 0.009 kg; Código LER 17 02 03; Massa do elemento 1 kg; Volume 0.001667 m3

**mt47adc110a** kg Cola especial de poliuretano bicomponente
Dados técnicos: Custo energético 144.471 MJ; Emissão de CO2 7.014 kg; Código LER 17 09 04; Massa do elemento 1 kg; Volume 0.000667 m3
Resíduos:
- embalagem: re170203 Plástico; rendimento 0.003 kg
