# Bancada de painel aglomerado hidrófugo

- Propriedade do ficheiro: CYPE Ingenieros S.A.
- Formato: FIEBDC-3/2016
- Programa: Gerador de preços para construção civil. CYPE Ingenieros, S.A.
- Data: 27/03/2024
- Âmbito geográfico: Brasil
- Moeda: BRL
- Custos indiretos: 3 %
- Despesas gerais: 13 %
- Lucro: 6 %
- IVA: 17 %

## S Sinalização e equipamento

### SN Bancadas

#### SNM De madeira

**SNM010** Un Bancada de painel aglomerado hidrófugo.
Bancada de painel aglomerado hidrófugo com superfície revestida de fórmica cor creme ou branco, parte inferior forrada de material neutro e altura frontal estratificado de uma só folha de 350x62x3 cm, apoiado nos móveis inferiores de cozinha no qual ficará embutido o pia. Incluindo ancoragens, vedação perimetral através de um cordão de 5 mm de espessura de vedante elástico, formação de abertura, embelezador e arremates, perfeitamente terminado.
Inclui: Marcação no paramento da localização da bancada. Colocação e fixação dos elementos de suporte. Colocação, ajuste e fixação da bancada sobre os elementos suporte. Colocação do soco perimetral. Vedação e enchimento com pasta de encontros.
Critério de medição de projeto: Número de unidades previstas, segundo documentação gráfica de Projeto. Não se duplicaram esquinas na medição do comprimento da bancada.
Critério de quantitativos de obra: Medir-se-á o número de unidades realmente executadas segundo especificações de Projeto.

| Código | Un | Descrição | Rendimento | Preço | Importância |
|---|---|---|---|---|---|
| mt19ema010a | m | Bancada para cozinha de painel de aglomerado hidrófugo, 62x3 cm, com superfície revestida de fórmica cor creme ou branco, parte inferior revestida com material neutro e borda frontal estratificado de uma só folha, inclusive embelezador e arremates. (material) | 3.5 | 154 | 539.000 |
| mt19ewa010i | Un | Formação de abertura, em bancada de painel de aglomerado. (material) | 1 | 46.49 | 46.490 |
| mt19ewa020 | Un | Material auxiliar para fixação de bancada. (material) | 3.5 | 31.53 | 110.355 |
| mt32war010 | kg | Vedante elástico de poliuretano monocomponente para juntas. (material) | 0.047 | 31.97 | 1.503 |
| mo017 | h | Carpinteiro. (mão de obra) | 0.914 | 31.94 | 29.193 |
| mo058 | h | Ajudante de carpinteiro. (mão de obra) | 1.072 | 30.09 | 32.256 |
| % | % | Custos diretos complementares | 2 % | 758.797 | 15.176 |
|  |  | Custos diretos |  |  | 773.973 |

Resíduos:
- colocação: mt19ema010a; fator de resíduo 0.00844606
- colocação: mt32war010 Vedante elástico de poliuretano monocomponente para juntas; fator de resíduo 0.03

## Recursos

**mt19ema010a** m Bancada para cozinha de painel de aglomerado hidrófugo
Dados técnicos: Custo energético 343.688 MJ; Emissão de CO2 4.744 kg; Código LER 17 02 01; Massa do elemento 10.14 kg; Volume 0.009218 m3
Resíduos:
- embalagem: re170203 Plástico. (componente de resíduo); rendimento 0.101 kg; Código LER 17 02 03; Massa do elemento 1 kg; Volume 0.001667 m3

**mt32war010** kg Vedante elástico de poliuretano monocomponente para juntas
Dados técnicos: Custo energético 144.209 MJ; Emissão de CO2 7.002 kg; Código LER 17 09 04; Massa do elemento 1 kg; Volume 0.000667 m3
Resíduos:
- embalagem: re150104 Embalagens de metal. (componente de resíduo); rendimento 0.003 kg; Código LER 15 01 04; Massa do elemento 1 kg; Volume 0.001667 m3
