# Projetor

- Propriedade do ficheiro: CYPE Ingenieros S.A.
- Formato: FIEBDC-3/2016
- Programa: Gerador de preços para construção civil. CYPE Ingenieros, S.A.
- Data: 08/08/2023
- Âmbito geográfico: Brasil
- Moeda: BRL
- Custos indiretos: 3 %
- Despesas gerais: 13 %
- Lucro: 6 %
- IVA: 17 %

## U Urbanização interna do lote

### UI Iluminacão exterior

#### UIP Projetores

**UIP010** Un Projetor.
Projetor para jardim, de 150 mm de diâmetro e 220 mm de altura, para 1 lâmpada fluorescente compacta TCA-SE de 16 W, com corpo de poliamida reforçada com fibra de vidro, vidro transparente, balastro eletrônico, porta-lâmpadas E 27, classe de proteção II, grau de proteção IP65, isolamento classe F, cabo e tomada, com haste para terra. Inclusive lâmpadas.
Inclui: Marcação. Montagem, ligação e verificação do seu correto funcionamento.
Critério de medição de projeto: Número de unidades previstas, segundo documentação gráfica de Projeto.
Critério de quantitativos de obra: Medir-se-á o número de unidades realmente executadas segundo especificações de Projeto.

| Código | Un | Descrição | Rendimento | Preço | Importância |
|---|---|---|---|---|---|
| mt34beg060a | Un | Projetor para jardim, de 150 mm de diâmetro e 220 mm de altura, para 1 lâmpada fluorescente compacta TCA-SE de 16 W, com corpo de poliamida reforçada com fibra de vidro, vidro transparente, balastro eletrônico, porta-lâmpadas E 27, classe de proteção II, grau de proteção IP65, isolamento classe F, cabo e tomada, com haste para terra. (material) | 1 | 879.18 | 879.180 |
| mt34tuf020m | Un | Lâmpada fluorescente compacta TCA-SE de 16 W. (material) | 1 | 109.28 | 109.280 |
| mo003 | h | Eletricista. (mão de obra) | 0.314 | 34.98 | 10.984 |
| mo102 | h | Ajudante de eletricista. (mão de obra) | 0.314 | 30.09 | 9.448 |
| % | % | Custos diretos complementares | 2 % | 1008.892 | 20.178 |
|  |  | Custos diretos |  |  | 1029.070 |

## Recursos

**mt34beg060a** Un Projetor para jardim
Dados técnicos: Custo energético 83.750 MJ; Emissão de CO2 4.308 kg
Resíduos:
- embalagem: re150101 Embalagens de papel e cartão. (componente de resíduo); rendimento 0.147 kg; Código LER 15 01 01; Massa do elemento 1 kg; Volume 0.001333 m3
- embalagem: re170203 Plástico. (componente de resíduo); rendimento 0.073 kg; Código LER 17 02 03; Massa do elemento 1 kg; Volume 0.001667 m3
