# Rock garden

- Propriedade do ficheiro: CYPE Ingenieros S.A.
- Formato: FIEBDC-3/2016
- Programa: Gerador de preços para construção civil. CYPE Ingenieros, S.A.
- Data: 14/02/2025
- Âmbito geográfico: Brasil
- Moeda: BRL
- Custos indiretos: 3 %
- Despesas gerais: 13 %
- Lucro: 6 %
- IVA: 17 %

## U Urbanização interna do lote

### UJ Jardinagem

#### UJM Maciços de plantas e rock gardens

**UJM020** m² Rock garden.
Rock garden de pedras calcárias com partes ocas sem trabalhar (50 kg/m²), com arbustos de Abelia (Abelia x grandiflora) de 0,17-0,18 m de altura (1 ud/m²), conífera anã de 0,3-0,4 m de altura (0,5 ud/m²) e arbusto cobre-solos de 0,2-0,4 m de altura (1 ud/m²).
Inclui: Limpeza e preparação do terreno. Revolvimento, cavação e adubação do terreno. Colocação de pedras. Distribuição e plantação dos arbustos. Cobrir com húmus. Primeira irrigação.
Critério de medição de projeto: Superfície medida em projeção horizontal, segundo documentação gráfica de Projeto.
Critério de quantitativos de obra: Medir-se-á, em projeção horizontal, a superfície realmente executada segundo especificações de Projeto.

| Código | Un | Descrição | Rendimento | Preço | Importância |
|---|---|---|---|---|---|
| mt48ebp010a | Un | Abelia (Abelia x grandiflora) de 0,17-0,18 m de altura; fornecimento em contentor de 1,3 litros, D=14 cm. (material) | 1 | 16.33 | 16.330 |
| mt48adc060a | t | Pedras calcárias com partes ocas sem trabalhar, para utilização decorativa. (material) | 0.05 | 273.54 | 13.677 |
| mt48ecr020a | Un | Conífera anã de 0,3-0,4 m de altura, para rock garden. (material) | 0.5 | 12.2 | 6.100 |
| mt48ecr020b | Un | Arbusto cobre-solos de 0,2-0,4 m de altura, para rock garden. (material) | 1 | 10.78 | 10.780 |
| mt48tie040 | kg | Húmus limpo crivado. (material) | 4 | 0.09 | 0.360 |
| mt48tie020 | kg | Adubo mineral complexo NPK 15-15-15. (material) | 4 | 2.11 | 8.440 |
| mt08aaa010a | m³ | Água. (material) | 0.05 | 3.83 | 0.192 |
| mo040 | h | Jardineiro. (mão de obra) | 0.261 | 33.34 | 8.702 |
| mo115 | h | Operário jardineiro. (mão de obra) | 0.418 | 28.94 | 12.097 |
| % | % | Custos diretos complementares | 2 % | 76.678 | 1.534 |
|  |  | Custos diretos |  |  | 78.212 |

Resíduos:
- colocação: mt48adc060a Pedras calcárias com partes ocas sem trabalhar, para utilização decorativa; fator de resíduo 0.0049
- colocação: mt48tie020 Adubo mineral complexo NPK 15-15-15; fator de resíduo 0.055

## Recursos

**mt48adc060a** t Pedras calcárias com partes ocas sem trabalhar, para utilização decorativa
Dados técnicos: Custo energético 2080.000 MJ; Emissão de CO2 90.000 kg; Código LER 01 04 13; Massa do elemento 1000 kg; Volume 0.666667 m3

**mt48tie020** kg Adubo mineral complexo NPK 15-15-15
Dados técnicos: Custo energético 30.291 MJ; Emissão de CO2 3.674 kg; Código LER 06 10 99; Massa do elemento 1 kg; Volume 0.001111 m3
Resíduos:
- embalagem: re170203 Plástico. (componente de resíduo); rendimento 0.003 kg; Código LER 17 02 03; Massa do elemento 1 kg; Volume 0.001667 m3

**mt08aaa010a** m³ Água
Dados técnicos: Custo energético 60.000 MJ; Emissão de CO2 30.000 kg
