# Plantação de Eucalipto (Eucalyptus globulus) de 12 a 14 cm de perímetro de tronco a 1 m do solo

- Propriedade do ficheiro: CYPE INGENIEROS, S.A.
- Formato: FIEBDC-3/2002
- Âmbito geográfico: Brasil
- Moeda: BRL
- Custos indiretos: 3.00 %
- Despesas gerais: 13.00 %
- Lucro: 6.00 %
- IVA: 17.00 %

**UJP010** Un Plantação de Eucalipto (Eucalyptus globulus) de 12 a 14 cm de perímetro de tronco a 1 m do solo, em cova de 60x60x60 cm realizada com meios mecânicos; fornecimento em contentor. Inclusive terra vegetal crivada e substratos vegetais fertilizados.
Plantação de Eucalipto (Eucalyptus globulus) de 12 a 14 cm de perímetro de tronco a 1 m do solo, em cova de 60x60x60 cm realizada com meios mecânicos; fornecimento em contentor. Inclusive terra vegetal crivada e substratos vegetais fertilizados.
Inclui: Laboração e preparação do terreno com meios mecânicos. Adubação do terreno. Plantação. Colocação de tutor. Primeira irrigação.
Critério de medição de projeto: Número de unidades previstas, segundo documentação gráfica de Projeto.
Critério de quantitativos de obra: Medir-se-á o número de unidades realmente executadas segundo especificações de Projeto.

| Código | Un | Descrição | Rendimento | Preço | Importância |
|---|---|---|---|---|---|
| mt48eap010c | Un | Eucalipto (Eucalyptus globulus) de 12 a 14 cm de perímetro de tronco a 1 m do solo; fornecimento em contentor de 30 litros, D=36 cm. (material) | 1.000 | 101.62 | 101.62 |
| mt48tie030a | m³ | Terra vegetal crivada, fornecida a granel. (material) | 0.100 | 53.52 | 5.35 |
| mt48tie020 | kg | Adubo mineral complexo NPK 15-15-15. (material) | 0.010 | 1.70 | 0.02 |
| mt08aaa010a | m³ | Água. (material) | 0.040 | 3.39 | 0.14 |
| mq01exn020a | h | Retroescavadeira hidráulica sobre pneus, de 105 kW. (equipamento) | 0.050 | 130.52 | 6.53 |
| mq04dua020b | h | Dumper de descarga frontal de 2 t de carga útil. (equipamento) | 0.050 | 26.10 | 1.31 |
| mo040 | h | Jardineiro. (mão de obra) | 0.156 | 24.01 | 3.75 |
| mo115 | h | Operário jardineiro. (mão de obra) | 0.312 | 20.96 | 6.54 |
| % | % | Custos diretos complementares | 2 % | 125.26 | 2.51 |
|  |  | Custos diretos |  |  | 127.77 |
