# Floreira

- Propriedade do ficheiro: CYPE Ingenieros S.A.
- Formato: FIEBDC-3/2016
- Programa: Gerador de preços para construção civil. CYPE Ingenieros, S.A.
- Data: 27/03/2024
- Âmbito geográfico: Brasil
- Moeda: BRL
- Custos indiretos: 3 %
- Despesas gerais: 13 %
- Lucro: 6 %
- IVA: 17 %

## U Urbanização interna do lote

### UM Mobiliário urbano

#### UMJ Floreiras

**UMJ010** Un Floreira.
Floreira quadrada de ferro fundido, de 60x60x50 cm, pintada em cor preto, com fixação por gravidade.
Inclui: Marcação de alinhamentos e níveis. Colocação e fixação das peças.
Critério de medição de projeto: Número de unidades previstas, segundo documentação gráfica de Projeto.
Critério de quantitativos de obra: Medir-se-á o número de unidades realmente executadas segundo especificações de Projeto.

| Código | Un | Descrição | Rendimento | Preço | Importância |
|---|---|---|---|---|---|
| mt52mug100a | Un | Floreira quadrada de ferro fundido, de 60x60x50 cm, pintada em cor preto. (material) | 1 | 2406.53 | 2406.530 |
| mo041 | h | Oficial de obras de construção civil. (mão de obra) | 0.345 | 32.24 | 11.123 |
| mo087 | h | Ajudante de obras de construção civil. (mão de obra) | 0.564 | 30.23 | 17.050 |
| % | % | Custos diretos complementares | 2 % | 2434.703 | 48.694 |
|  |  | Custos diretos |  |  | 2483.397 |

## Recursos

**mt52mug100a** Un Floreira quadrada de ferro fundido, de 60x60x50 cm, pintada em cor preto
Dados técnicos: Custo energético 3125.121 MJ; Emissão de CO2 193.663 kg
Resíduos:
- embalagem: re150101 Embalagens de papel e cartão. (componente de resíduo); rendimento 1.467 kg; Código LER 15 01 01; Massa do elemento 1 kg; Volume 0.001333 m3
