# Projetor subaquático para piscina pré-fabricada

- Propriedade do ficheiro: CYPE Ingenieros S.A.
- Formato: FIEBDC-3/2016
- Programa: Gerador de preços para construção civil. CYPE Ingenieros, S.A.
- Data: 27/03/2024
- Âmbito geográfico: Brasil
- Moeda: BRL
- Custos indiretos: 3 %
- Despesas gerais: 13 %
- Lucro: 6 %
- IVA: 17 %

## U Urbanização interna do lote

### UP Piscinas

#### UPI Equipamentos de iluminação

**UPI021** Un Projetor subaquático para piscina pré-fabricada.
Projetor de luz branca, de plástico, de cor branca, de 14,5 W de potência, classe de eficiência energética E, temperatura de cor 3000 K, fluxo luminoso 1485 lúmens, alimentação a 12 V, proteção IP68, para piscina pré-fabricada, com fixação através de cruz, buchas e parafusos. Inclusive acessórios, ganchos e material auxiliar.
Inclui: Montagem e fixação. Ligação. Verificação do seu correto funcionamento.
Critério de medição de projeto: Número de unidades previstas, segundo documentação gráfica de Projeto.
Critério de quantitativos de obra: Medir-se-á o número de unidades realmente executadas segundo especificações de Projeto.

| Código | Un | Descrição | Rendimento | Preço | Importância |
|---|---|---|---|---|---|
| mt47pil130aa | Un | Projetor de luz branca, de plástico, de cor branca, de 14,5 W de potência, classe de eficiência energética E, temperatura de cor 3000 K, fluxo luminoso 1485 lúmens, alimentação a 12 V, proteção IP68, para piscina pré-fabricada, com fixação através de cruz, buchas e parafusos. (material) | 1 | 455.24 | 455.240 |
| mt34www011 | Un | Material auxiliar para instalação de dispositivo de iluminação. (material) | 1 | 6.03 | 6.030 |
| mo003 | h | Eletricista. (mão de obra) | 0.418 | 40.91 | 17.100 |
| mo102 | h | Ajudante de eletricista. (mão de obra) | 0.418 | 30.78 | 12.866 |
| % | % | Custos diretos complementares | 2 % | 491.236 | 9.825 |
|  |  | Custos diretos |  |  | 501.061 |

## Recursos

**mt47pil130aa** Un Projetor de luz branca
Dados técnicos: Custo energético 0.964 MJ; Emissão de CO2 1.518 kg
Resíduos:
- embalagem: re150101 Embalagens de papel e cartão. (componente de resíduo); rendimento 1.786 kg; Código LER 15 01 01; Massa do elemento 1 kg; Volume 0.001333 m3
