# Reservatório de armazenamento de água depurada

- Propriedade do ficheiro: CYPE Ingenieros S.A.
- Formato: FIEBDC-3/2016
- Programa: Gerador de preços para construção civil. CYPE Ingenieros, S.A.
- Data: 27/03/2024
- Âmbito geográfico: Brasil
- Moeda: BRL
- Custos indiretos: 3 %
- Despesas gerais: 13 %
- Lucro: 6 %
- IVA: 17 %

## U Urbanização interna do lote

### US Tratamento de esgoto sanitário doméstico

#### USE Estações de tratamento de águas

**USE015** Un Reservatório de armazenamento de água depurada.
Reservatório de armazenamento de água depurada de polietileno de alta densidade, de 1150 litros, formado por um tanque. Incluindo tampa de registo e marco, duto de ventilação, líquido de limpeza e adesivo para tubos e acessórios de PVC.
Inclui: Marcação. Limpeza da base de apoio do reservatório. Colocação do reservatório. Ligação à estação depuradora. Ligação do escoadouro ao ramal. Instalação dos dutos de ventilação. Posicionamento da tampa de registo em correspondência com a tampa de inspeção. Verificação do seu correto funcionamento.
Critério de medição de projeto: Número de unidades previstas, segundo documentação gráfica de Projeto.
Critério de quantitativos de obra: Medir-se-á o número de unidades realmente executadas segundo especificações de Projeto.

| Código | Un | Descrição | Rendimento | Preço | Importância |
|---|---|---|---|---|---|
| mt46fer030a | Un | Reservatório de armazenamento de água depurada de polietileno de alta densidade, de 1150 litros, formado por um tanque. (material) | 1 | 1931.01 | 1931.010 |
| mt46fer040 | Un | Tampa removível, de 600 mm de diâmetro. (material) | 1 | 212.02 | 212.020 |
| mt36tie010be | m | Tubo de PVC, série B, de 40 mm de diâmetro e 3 mm de espessura, com com extremo alargado, com o preço incrementado em 20% relativamente a acessórios e peças especiais. (material) | 3 | 6.12 | 18.360 |
| mt11var009 | l | Líquido de limpeza para colagem com adesivo de tubos e acessórios de PVC. (material) | 0.03 | 111.44 | 3.343 |
| mt11var010 | l | Cola para tubos e acessórios de PVC. (material) | 0.24 | 142.02 | 34.085 |
| mo008 | h | Encanador. (mão de obra) | 1.254 | 40.91 | 51.301 |
| mo107 | h | Ajudante de encanador. (mão de obra) | 1.254 | 30.78 | 38.598 |
| % | % | Custos diretos complementares | 2 % | 2288.717 | 45.774 |
|  |  | Custos diretos |  |  | 2334.491 |

Resíduos:
- colocação: mt36tie010be; fator de resíduo 0.08
- colocação: mt11var009 Líquido de limpeza para colagem com adesivo de tubos e acessórios de PVC; fator de resíduo 0.0275

## Recursos

**mt46fer030a** Un Reservatório de armazenamento de água depurada de polietileno de alta densidade, de 1150 litros, formado por um tanque
Dados técnicos: Custo energético 15759.646 MJ; Emissão de CO2 558.973 kg
Resíduos:
- embalagem: re150101 Embalagens de papel e cartão. (componente de resíduo); rendimento 0.086 kg; Código LER 15 01 01; Massa do elemento 1 kg; Volume 0.001333 m3

**mt36tie010be** m Tubo de PVC, série B
Dados técnicos: Custo energético 28.561 MJ; Emissão de CO2 2.468 kg; Código LER 17 02 03; Massa do elemento 0.52 kg; Volume 0.000867 m3
Resíduos:
- embalagem: re170201 Madeira. (componente de resíduo); rendimento 0.04 kg; Código LER 17 02 01; Massa do elemento 1 kg; Volume 0.000909 m3
- embalagem: re170203 Plástico. (componente de resíduo); rendimento 0.001 kg; Código LER 17 02 03; Massa do elemento 1 kg; Volume 0.001667 m3

**mt11var009** l Líquido de limpeza para colagem com adesivo de tubos e acessórios de PVC
Dados técnicos: Custo energético 3.819 MJ; Emissão de CO2 0.202 kg; Código LER 20 01 30; Massa do elemento 1 kg; Volume 0.001 m3
Resíduos:
- embalagem: re170203 Plástico; rendimento 0.032 kg
