# Barreira acústica de 2 m de altura

- Propriedade do ficheiro: CYPE INGENIEROS, S.A.
- Formato: FIEBDC-3/2002
- Âmbito geográfico: Brasil
- Custos indiretos: 3.00 %
- Despesas gerais: 13.00 %
- Lucro: 6.00 %
- IVA: 17.00 %

**UTP020** m² Barreira acústica de 2 m de altura, 3 m de separação entre postes, prevista para suportar até 50 kg/m² de sobrecarga máxima devida à ação do vento, realizada com painéis com ligação macho-fêmea de sectorização de aço com um isolamento a sons aéreos de 36 dB "ACH", de 80 mm de espessura e 1150 mm de largura, Euroclasse A2-s1, d0 de reação ao fogo, resistência ao fogo EI 90, formados por dois paramentos de chapa de aço standard, revestida na sua face exterior com uma camada de poliéster de 25 microns de espessura, de espessura exterior 0,5 mm e espessura interior 0,5 mm e alma isolante de lã de rocha de densidade média 55 kg/m³, instalados por encaixe e deslizamento sobre postes de perfil laminado a quente, soldados a placas de ancoragem com pernos, fixadas a sapatas de fundação de concreto C25 classe de agressividade ambiental II e tipo de ambiente urbano, brita 1, consistência S50 e aço nervurado.
Fornecimento e colocação de barreira acústica de 2 m de altura, 3 m de separação entre postes, prevista para suportar até 50 kg/m² de sobrecarga máxima devida à ação do vento, realizada com painéis com ligação macho-fêmea de sectorização de aço com um isolamento a sons aéreos de 36 dB "ACH", de 80 mm de espessura e 1150 mm de largura, Euroclasse A2-s1, d0 de reação ao fogo, resistência ao fogo EI 90, formados por dois paramentos de chapa de aço standard, revestida na sua face exterior com uma camada de poliéster de 25 microns de espessura, de espessura exterior 0,5 mm e espessura interior 0,5 mm e alma isolante de lã de rocha de densidade média 55 kg/m³, arremates e acessórios, instalados por encaixe e deslizamento sobre postes de perfil laminado a quente, soldados a placas de ancoragem com pernos, fixadas a sapatas de fundação de concreto C25 classe de agressividade ambiental II e tipo de ambiente urbano, brita 1, consistência S50 e aço nervurado. Incluindo parte proporcional de compactação e cura do concreto, arame para atar, corte e dobragem das barras nervurados de aço, perfuração central das placas, preparação de bordas, acabamento em bisel do furo para melhorar a ligação do perno à face superior da placa, soldas, cortes, chapas, peças especiais, argamassa sem retração para enchimento de placas, desperdícios e reparação em obra dos defeitos originados por razões de transporte, manipulação ou montagem. Sem incluir a escavação.
Inclui: Corte e dobragem da armadura. Montagem e colocação da armadura. Fixação da armadura. Concretagem e compactação do concreto. Marcação dos eixos das placas de ancoragem. Colocação e fixação provisória das placas de ancoragem. Aprumo e nivelação das placas de ancoragem. Cura do concreto. Marcação dos eixos dos postes. Colocação e fixação provisória dos postes. Aprumo e nivelação dos postes. Execução das ligações do poste. Reparação de defeitos superficiais. Instalação dos painéis por encaixe e deslizamento sobre os postes já nivelados. Limpeza final.
Critério de medição de projeto: Superfície medida em projeção vertical, segundo documentação gráfica de Projeto.
Critério de quantitativos de obra: Medir-se-á, em projeção vertical, a superfície realmente executada segundo especificações de Projeto.

| Código | Un | Descrição | Rendimento | Preço | Importância |
|---|---|---|---|---|---|
| mt07aco070f | kg | Aço em barras nervuradas, CA-50, diâmetros vários, segundo ABNT NBR 7480. (material) | 7.580 | 0.94 | 7.13 |
| mt08var050 | kg | Arame galvanizado para atar, de 1,30 mm de diâmetro. (material) | 0.030 | 0.60 | 0.02 |
| mt10haf080iea | m³ | Concreto C25 classe de agressividade ambiental II e tipo de ambiente urbano, brita 1, consistência S50, dosado em central, segundo ABNT NBR 8953. (material) | 0.505 | 76.52 | 38.64 |
| mt07ala001d | kg | Placa de aço laminado A 572 Grau 42, segundo ASTM A 572, para aplicações estruturais. (material) | 2.416 | 0.75 | 1.81 |
| mt07aco070f | kg | Aço em barras nervuradas, CA-50, diâmetros vários, segundo ABNT NBR 7480. | 0.526 | 0.94 | 0.49 |
| mt07ala000h | kg | Aço laminado A 572 Grau 42, em perfis laminados a quente, segundo ASTM A 572, peças simples, para aplicações estruturais. (material) | 12.750 | 0.55 | 7.01 |
| mt12ppa030a | m² | Painel com ligação macho-fêmea de sectorização para barreira acústica de aço com um isolamento a sons aéreos de 36 dB "ACH", de 80 mm de espessura e 1150 mm de largura, Euroclasse A2-s1, d0 de reação ao fogo, resistência ao fogo EI 90, formado por dois paramentos de chapa de aço standard, revestida na sua face exterior com uma camada de poliéster de 25 microns de espessura, de espessura exterior 0,5 mm e espessura interior 0,5 mm e alma isolante de lã de rocha de densidade média 55 kg/m³, arremates e acessórios. (material) | 1.000 | 20.00 | 20.00 |
| mq08sol020 | h | Equipamentos e elementos auxiliares para soldagem elétrica. (equipamento) | 0.020 | 1.69 | 0.03 |
| mo045 | h | Oficial de trabalhos de concretagem. (mão de obra) | 0.028 | 3.55 | 0.10 |
| mo092 | h | Ajudante de trabalhos concretagem. (mão de obra) | 0.171 | 2.61 | 0.45 |
| mo043 | h | Armador. (mão de obra) | 0.017 | 3.55 | 0.06 |
| mo090 | h | Ajudante de armador. (mão de obra) | 0.026 | 2.61 | 0.07 |
| mo047 | h | Montador de estruturas metálicas. (mão de obra) | 0.269 | 3.55 | 0.95 |
| mo094 | h | Ajudante de montador de estruturas metálicas. (mão de obra) | 0.269 | 2.61 | 0.70 |
| mo041 | h | Oficial de obras de construção civil. (mão de obra) | 0.113 | 3.38 | 0.38 |
| mo087 | h | Ajudante de obras de construção civil. (mão de obra) | 0.113 | 2.49 | 0.28 |
| % | % | Custos diretos complementares | 2 % | 78.12 | 1.56 |
|  |  | Custos diretos |  |  | 79.68 |
