# Portão em vedação de terreno

- Propriedade do ficheiro: CYPE Ingenieros S.A.
- Formato: FIEBDC-3/2016
- Programa: Gerador de preços para construção civil. CYPE Ingenieros, S.A.
- Data: 14/02/2025
- Âmbito geográfico: Brasil
- Moeda: BRL
- Custos indiretos: 3 %
- Despesas gerais: 13 %
- Lucro: 6 %
- IVA: 17 %

## U Urbanização interna do lote

### UV Vedações

#### UVP Portões

**UVP010** Un Portão em vedação de terreno.
Portão de chapa de aço galvanizado, acabamento lacado, de uma folha de abrir, dimensões 300x200 cm, perfis retangulares em marco soco inferior realizado com chapa grecada de 1,2 mm de espessura nas duas faces, para acesso de veículos. Abertura manual. Inclusive dobradiças ou ancoragens metálicas laterais dos caixilhos, armadura portante do portão e trabalhos de união a vedação, elementos de ancoragem, ferragens de segurança e fecho, acabamento com primer antioxidante e acessórios.
Inclui: Marcação. Colocação e montagem do poste de fixação. Instalação do portão. Concretagem. Montagem do sistema de abertura. Montagem do sistema de acionamento. Inspeção e lubrificação dos mecanismos.
Critério de medição de projeto: Número de unidades previstas, segundo documentação gráfica de Projeto.
Critério de quantitativos de obra: Medir-se-á o número de unidades realmente executadas segundo especificações de Projeto.

| Código | Un | Descrição | Rendimento | Preço | Importância |
|---|---|---|---|---|---|
| mt10hmf060ata | m³ | Concreto simples C25 classe de agressividade ambiental I e tipo de ambiente rural, brita 1, consistência S50, dosado em central, segundo ABNT NBR 8953. (material) | 0.09 | 342.95 | 30.866 |
| mt08aaa010a | m³ | Água. (material) | 0.012 | 3.83 | 0.046 |
| mt01arg005a | t | Areia de pedreira, para argamassa preparada em obra. (material) | 0.098 | 51.13 | 5.011 |
| mt08cem002 | kg | Cimento cinza em sacos. (material) | 15 | 0.63 | 9.450 |
| mt26vpc010a | m² | Portão metálico em vedação exterior, para acesso de veículos, uma folha de abrir, de chapa de aço galvanizado, acabamento lacado com dobradiças ou ancoragens metálicas nos laterais dos caixilhos, armadura portante da cancela, elementos de ancoragem, ferragens de segurança e fecho, acabamento com aplicação de primer antioxidante e acessórios. (material) | 6 | 1007.12 | 6042.720 |
| mq06hor010 | h | Betoneira elétrica com uma capacidade de amassamento de 160 l. (equipamento) | 0.042 | 13.5 | 0.567 |
| mo041 | h | Oficial de obras de construção civil. (mão de obra) | 3.449 | 33.34 | 114.990 |
| mo087 | h | Ajudante de obras de construção civil. (mão de obra) | 3.95 | 31.49 | 124.386 |
| mo018 | h | Serralheiro. (mão de obra) | 1.129 | 33.72 | 38.070 |
| mo059 | h | Ajudante de serralheiro. (mão de obra) | 1.129 | 31.41 | 35.462 |
| % | % | Custos diretos complementares | 2 % | 6401.568 | 128.031 |
|  |  | Custos diretos |  |  | 6529.599 |

Resíduos:
- colocação: mt10hmf060ata; fator de resíduo 0.00121681
- colocação: mt01arg005a Areia de pedreira, para argamassa preparada em obra; fator de resíduo 0.00501329
- colocação: mt08cem002 Cimento cinza em sacos; fator de resíduo 0.0063

## Recursos

**mt10hmf060ata** m³ Concreto simples C25 classe de agressividade ambiental I e tipo de ambiente rural
Dados técnicos: Custo energético 1920.000 MJ; Emissão de CO2 240.000 kg; Código LER 17 01 01; Massa do elemento 2400 kg; Volume 1.6 m3

**mt08aaa010a** m³ Água
Dados técnicos: Custo energético 60.000 MJ; Emissão de CO2 30.000 kg

**mt01arg005a** t Areia de pedreira, para argamassa preparada em obra
Dados técnicos: Custo energético 75.000 MJ; Emissão de CO2 4.000 kg; Código LER 01 04 08; Massa do elemento 1000 kg; Volume 0.666667 m3

**mt08cem002** kg Cimento cinza em sacos
Dados técnicos: Custo energético 4.234 MJ; Emissão de CO2 0.734 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt26vpc010a** m² Portão metálico em vedação exterior
Dados técnicos: Custo energético 9.891 MJ; Emissão de CO2 0.471 kg
Resíduos:
- embalagem: re170203 Plástico; rendimento 0.065 kg
- embalagem: re170604 Materiais de isolamento que não contêm substâncias perigosas. (componente de resíduo); rendimento 0.068 kg; Código LER 17 06 04; Massa do elemento 1 kg; Volume 0.001667 m3
