# Portão em vedação de terreno de malha metálica

- Propriedade do ficheiro: CYPE Ingenieros S.A.
- Formato: FIEBDC-3/2016
- Programa: Gerador de preços para construção civil. CYPE Ingenieros, S.A.
- Data: 27/03/2024
- Âmbito geográfico: Brasil
- Moeda: BRL
- Custos indiretos: 3 %
- Despesas gerais: 13 %
- Lucro: 6 %
- IVA: 17 %

## U Urbanização interna do lote

### UV Vedações

#### UVP Portões

**UVP020** Un Portão em vedação de terreno de malha metálica.
Portão constituído por marcos de tubo de aço galvanizado de 40x20x1,5 mm e 30x15x1,5 mm, caixilho de tubo de aço galvanizado de 40x40x1,5 mm com chapa de 40x4 mm e por rede de torção simples, de 8 mm de espaçamento da malha e 1,1 mm de diâmetro, acabamento galvanizado, fixada aos marcos e atirantada, para acesso de pedestres em vedação de terreno de malha metálica. Inclusive postes de reforço, concreto C20 classe de agressividade ambiental I e tipo de ambiente rural, brita 1, consistência S50 para assentamento dos postes e acessórios de fixação e montagem.
Inclui: Marcação de alinhamentos e níveis. Execução de aberturas no terreno. Colocação dos postes. Concretagem. Montagem da porta. Fixação do caixilho nos postes. Colocação das ferragens de fecho. Ajuste final da folha.
Critério de medição de projeto: Número de unidades previstas, segundo documentação gráfica de Projeto.
Critério de quantitativos de obra: Medir-se-á o número de unidades realmente executadas segundo especificações de Projeto.

| Código | Un | Descrição | Rendimento | Preço | Importância |
|---|---|---|---|---|---|
| mt10hmf060ana | m³ | Concreto simples C20 classe de agressividade ambiental I e tipo de ambiente rural, brita 1, consistência S50, dosado em central, segundo ABNT NBR 8953. (material) | 0.1 | 316.08 | 31.608 |
| mt52vst030m | Un | Poste interior de reforço de tubo de aço galvanizado, de 48 mm de diâmetro e 1,5 mm de espessura, altura 2 m. (material) | 2 | 49.47 | 98.940 |
| mt52vst040aa | Un | Portão constituído por marcos de tubo de aço galvanizado de 40x20x1,5 mm e 30x15x1,5 mm, caixilho de tubo de aço galvanizado de 40x40x1,5 mm com chapa de 40x4 mm e por rede de torção simples, de 8 mm de espaçamento da malha e 1,1 mm de diâmetro, acabamento galvanizado, fixada aos marcos e atirantada, para o acesso de pedestres. (material) | 1 | 411.58 | 411.580 |
| mo041 | h | Oficial de obras de construção civil. (mão de obra) | 0.209 | 32.24 | 6.738 |
| mo087 | h | Ajudante de obras de construção civil. (mão de obra) | 0.209 | 30.23 | 6.318 |
| mo018 | h | Serralheiro. (mão de obra) | 0.732 | 32.62 | 23.878 |
| mo059 | h | Ajudante de serralheiro. (mão de obra) | 0.732 | 30.15 | 22.070 |
| % | % | Custos diretos complementares | 2 % | 601.132 | 12.023 |
|  |  | Custos diretos |  |  | 613.155 |

Resíduos:
- colocação: mt10hmf060ana; fator de resíduo 0.0012861

## Recursos

**mt10hmf060ana** m³ Concreto simples C20 classe de agressividade ambiental I e tipo de ambiente rural
Dados técnicos: Custo energético 1920.000 MJ; Emissão de CO2 240.000 kg; Código LER 17 01 01; Massa do elemento 2400 kg; Volume 1.6 m3
