# Portão de 1x2 m constituído por rede de torção simples com acabamento galvanizado a quente de 60 mm de espaçamento da malha e 2,7 mm de diâmetro

- Propriedade do ficheiro: CYPE INGENIEROS, S.A.
- Formato: FIEBDC-3/2002
- Âmbito geográfico: Brasil
- Custos indiretos: 3.00 %
- Despesas gerais: 13.00 %
- Lucro: 6.00 %
- IVA: 17.00 %

**UVP020** Un Portão de 1x2 m constituído por rede de torção simples com acabamento galvanizado a quente de 60 mm de espaçamento da malha e 2,7 mm de diâmetro.
Fornecimento e colocação de portão de 1x2 m, situado na vedação, constituído por rede de torção simples com acabamento galvanizado a quente de 60 mm de espaçamento da malha e 2,7 mm de diâmetro e montantes de tubo de aço galvanizado por imersão. Incluindo parte proporcional de marcação, abertura de vãos, enchimento de concreto C20 classe de agressividade ambiental I e tipo de ambiente rural, brita 1, consistência S50 para assentamento dos postes, colocação da malha e acessórios de montagem e tensão do conjunto. Totalmente montado.
Inclui: Marcação de alinhamentos e níveis. Marcação da localização dos postes. Execução de aberturas para colocação dos postes. Colocação dos postes. Concretagem. Colocação da malha e travamento do conjunto.
Critério de medição de projeto: Número de unidades previstas, segundo documentação gráfica de Projeto.
Critério de quantitativos de obra: Medir-se-á o número de unidades realmente executadas segundo especificações de Projeto.

| Código | Un | Descrição | Rendimento | Preço | Importância |
|---|---|---|---|---|---|
| mt10hmf060ana | m³ | Concreto simples C20 classe de agressividade ambiental I e tipo de ambiente rural, brita 1, consistência S50, dosado em central, segundo ABNT NBR 8953. (material) | 0.100 | 71.06 | 7.11 |
| mt52vst040 | Un | Portão constituído por marcos de tubo metálico de 40x20x1,5 mm e 30x15x1,5 mm, e caixilho de tubo de 40x40x1,5 mm com barra metálica de 40x4 mm para fixação de rede de torção simples. (material) | 1.000 | 54.77 | 54.77 |
| mt52vst010km | m² | Rede de torção simples, de 60 mm de espaçamento da malha e 2,7 mm de diâmetro, acabamento galvanizado. (material) | 2.050 | 1.37 | 2.81 |
| mo041 | h | Oficial de obras de construção civil. (mão de obra) | 0.225 | 18.71 | 4.21 |
| mo087 | h | Ajudante de obras de construção civil. (mão de obra) | 0.225 | 14.77 | 3.32 |
| mo018 | h | Serralheiro. (mão de obra) | 0.788 | 17.90 | 14.11 |
| mo059 | h | Ajudante de serralheiro. (mão de obra) | 0.788 | 14.51 | 11.43 |
| % | % | Custos diretos complementares | 2 % | 97.76 | 1.96 |
|  |  | Custos diretos |  |  | 99.72 |
