# Camada de acabamento para piso de mistura betuminosa

- Propriedade do ficheiro: CYPE INGENIEROS, S.A.
- Formato: FIEBDC-3/2002
- Âmbito geográfico: Brasil
- Moeda: BRL
- Custos indiretos: 3.00 %
- Despesas gerais: 13.00 %
- Lucro: 6.00 %
- IVA: 17.00 %

**UXF040** m² Camada de acabamento para piso de mistura betuminosa, aplicada em duas demãos, realizada com calda betuminosa homogênea (slurry), cor preto, formada por inertes e cargas minerais, ligados com emulsão asfáltica, com um rendimento de 3 kg/m² cada demão, sem incluir a preparação do suporte.
Formação de camada de acabamento para piso de mistura betuminosa, aplicada em duas demãos através de rodo de borracha, realizada com calda betuminosa homogênea (slurry), cor preto, formada por inertes e cargas minerais, ligados com emulsão asfáltica, com um rendimento de 3 kg/m² cada demão. Sem incluir a preparação do suporte.
Inclui: Aplicação da camada de acabamento.
Critério de medição de projeto: Superfície medida em projeção horizontal, segundo documentação gráfica de Projeto.
Critério de quantitativos de obra: Medir-se-á, em projeção horizontal, a superfície realmente executada segundo especificações de Projeto.

| Código | Un | Descrição | Rendimento | Preço | Importância |
|---|---|---|---|---|---|
| mt47aag040a | kg | Calda betuminosa homogênea (slurry), cor preto, formada por inertes e cargas minerais, ligados com emulsão asfáltica. (material) | 6.000 | 2.07 | 12.42 |
| mo041 | h | Oficial de obras de construção civil. (mão de obra) | 0.119 | 21.83 | 2.60 |
| mo087 | h | Ajudante de obras de construção civil. (mão de obra) | 0.119 | 17.19 | 2.05 |
| % | % | Custos diretos complementares | 2 % | 17.07 | 0.34 |
|  |  | Custos diretos |  |  | 17.41 |
