# Piso de lajetas de pedra natural sobre camada de areia

- Propriedade do ficheiro: CYPE Ingenieros S.A.
- Formato: FIEBDC-3/2016
- Programa: Gerador de preços para construção civil. CYPE Ingenieros, S.A.
- Data: 27/09/2024
- Âmbito geográfico: Brasil
- Moeda: BRL
- Custos indiretos: 3 %
- Despesas gerais: 13 %
- Lucro: 6 %
- IVA: 17 %

## U Urbanização interna do lote

### UX Pisos exteriores

#### UXP De pedra natural

**UXP020** m² Piso de lajetas de pedra natural sobre camada de areia.
Fornecimento e colocação de piso para uso exterior em áreas pedonais e ruas residenciais, de lajetas de peças regulares de calcário de Silos de 60x40x2 cm, acabamento serrado, assentes sobre camada de areia de 0 a 5 mm de diâmetro, de 3 cm de espessura; dispondo de juntas com largura igual ou superior a 8 mm; para o seu posterior enchimento com areia sílica de tamanho 0/2 mm. Inclusive juntas de dilatação e juntas estruturais, cortes a realizar para os ajustes às bordas do confinamento ou às aberturas existentes no piso, limpeza do piso e das juntas.
Inclui: Implantação de mestras e níveis. Espalhamento da camada de areia. Colocação individual, com maceta, das peças. Formação de juntas e encontros. Limpeza do piso e das juntas. Enchimento das juntas com areia seca, através de escovado. Eliminação do material sobrante da superfície, através de varredela.
Critério de medição de projeto: Superfície medida em projeção horizontal, segundo documentação gráfica de Projeto. Não se tiveram em conta os desperdícios como fator de influência para incrementar a medição, uma vez que na composição foi considerada uma percentagem de rupturas geral.
Critério de quantitativos de obra: Medir-se-á, em projeção horizontal, a superfície realmente executada segundo especificações de Projeto.

| Código | Un | Descrição | Rendimento | Preço | Importância |
|---|---|---|---|---|---|
| mt01ara010a | m³ | Areia com granulometria de 0 a 5 mm de diâmetro, limpa. (material) | 0.03 | 40.28 | 1.208 |
| mt18bpn011aa | m² | Peças de calcário de Silos, de 60x40x2 cm, acabamento serrado. (material) | 1.05 | 78.82 | 82.761 |
| mt01arp020a | kg | Areia natural, fina e seca, de 2 mm de tamanho máximo, isenta de sais prejudiciais, fornecida em sacos. (material) | 1 | 0.99 | 0.990 |
| mo041 | h | Oficial de obras de construção civil. (mão de obra) | 0.418 | 32.24 | 13.476 |
| mo087 | h | Ajudante de obras de construção civil. (mão de obra) | 0.585 | 30.23 | 17.685 |
| % | % | Custos diretos complementares | 2 % | 116.120 | 2.322 |
|  |  | Custos diretos |  |  | 118.442 |

Resíduos:
- colocação: mt01ara010a Areia com granulometria de 0 a 5 mm de diâmetro, limpa; fator de resíduo 0.003
- colocação: mt18bpn011aa Peças de calcário de Silos, de 60x40x2 cm, acabamento serrado; fator de resíduo 0.0385
- colocação: mt01arp020a Areia natural, fina e seca, de 2 mm de tamanho máximo, isenta de sais prejudiciais, fornecida em sacos; fator de resíduo 0.003

## Recursos

**mt01ara010a** m³ Areia com granulometria de 0 a 5 mm de diâmetro, limpa
Dados técnicos: Custo energético 146.250 MJ; Emissão de CO2 7.800 kg; Código LER 01 04 09; Massa do elemento 1950 kg; Volume 1.21875 m3

**mt18bpn011aa** m² Peças de calcário de Silos, de 60x40x2 cm, acabamento serrado
Dados técnicos: Custo energético 77.798 MJ; Emissão de CO2 1.715 kg; Código LER 01 04 13; Massa do elemento 41.9 kg; Volume 0.027933 m3
Resíduos:
- embalagem: re170201 Madeira. (componente de resíduo); rendimento 0.031 kg; Código LER 17 02 01; Massa do elemento 1 kg; Volume 0.000909 m3
- embalagem: re170203 Plástico. (componente de resíduo); rendimento 0.02 kg; Código LER 17 02 03; Massa do elemento 1 kg; Volume 0.001667 m3

**mt01arp020a** kg Areia natural, fina e seca, de 2 mm de tamanho máximo, isenta de sais prejudiciais, fornecida em sacos
Dados técnicos: Custo energético 0.075 MJ; Emissão de CO2 0.004 kg; Código LER 01 04 09; Massa do elemento 1 kg; Volume 0.000625 m3
