# Prospecção arqueológica superficial de terreno no interior do edifício, realizada por arqueólogo, sem sondagens nem excavações

- Propriedade do ficheiro: CYPE INGENIEROS, S.A.
- Formato: FIEBDC-3/2002
- Âmbito geográfico: Brasil
- Moeda: BRL
- Custos indiretos: 3.00 %
- Despesas gerais: 13.00 %
- Lucro: 6.00 %
- IVA: 17.00 %

## 0 Trabalhos preliminares

### 0G Trabalhos arqueológicos

#### 0GE Escavações arqueológicas e transportes

**0GE010** m² Prospecção arqueológica superficial de terreno no interior do edifício, realizada por arqueólogo, sem sondagens nem excavações.
Prospecção arqueológica superficial de terreno no interior do edifício, de carácter intensivo e sistemático, realizada por arqueólogo, intentando obter a máxima informação, sem necessidade de sondagens nem excavações.
Inclui: Deslocamento à obra. Inspeção visual.
Critério de medição de projeto: Superfície medida segundo documentação gráfica de Projeto.
Critério de quantitativos de obra: Medir-se-á a superfície realmente executada segundo especificações de Projeto.

| Código | Un | Descrição | Rendimento | Preço | Importância |
|---|---|---|---|---|---|
| mo000 | h | arqueólogo. (mão de obra) | 0.005 | 29.74 | 0.15 |
| % | % | Custos diretos complementares | 2 % | 0.15 | 0.00 |
|  |  | Custos diretos |  |  | 0.15 |
