# Escavação em reservatório arqueológico

- Propriedade do ficheiro: CYPE INGENIEROS, S.A.
- Formato: FIEBDC-3/2002
- Âmbito geográfico: Brasil
- Moeda: BRL
- Custos indiretos: 3.00 %
- Despesas gerais: 13.00 %
- Lucro: 6.00 %
- IVA: 17.00 %

## 0 Trabalhos preliminares

### 0G Trabalhos arqueológicos

#### 0GE Escavações arqueológicas e transportes

**0GE020** m³ Escavação em reservatório arqueológico.
Remoção da camada superficial em reservatório arqueológico para escavação de terreno brando, até uma profundidade máxima de 30 cm, realizada com meios manuais, que tem como finalidade o despejo volumétrico de espaços originais inundados com reservatórios de diferentes origens, com seguimento arqueológico na obra. Inclusive carga de terras e materiais arqueológicos encontrados, e transporte com meios manuais, a ponto de inspeção arqueológica, para tratamento dos mesmos.
Inclui: Marcação no terreno. Localização dos pontos arqueológicos. Escavação e extração dos materiais arqueológicos e das terras. Carga para caminhão das terras escavadas.
Critério de medição de projeto: Volume medido segundo documentação gráfica de Projeto.
Critério de quantitativos de obra: Medir-se-á o volume realmente escavado segundo especificações de Projeto.

| Código | Un | Descrição | Rendimento | Preço | Importância |
|---|---|---|---|---|---|
| mo000 | h | arqueólogo. (mão de obra) | 1.242 | 48.52 | 60.26 |
| mo057 | h | Ajudante de arqueólogo. (mão de obra) | 2.485 | 37.00 | 91.95 |
| mo112 | h | Servente de pedreiro. (mão de obra) | 8.075 | 29.17 | 235.55 |
| % | % | Custos diretos complementares | 2 % | 387.76 | 7.76 |
|  |  | Custos diretos |  |  | 395.52 |
