# Poço de sondagem arqueológica

- Propriedade do ficheiro: CYPE INGENIEROS, S.A.
- Formato: FIEBDC-3/2002
- Âmbito geográfico: Brasil
- Moeda: BRL
- Custos indiretos: 3.00 %
- Despesas gerais: 13.00 %
- Lucro: 6.00 %
- IVA: 17.00 %

## 0 Trabalhos preliminares

### 0G Trabalhos arqueológicos

#### 0GE Escavações arqueológicas e transportes

**0GE030** m³ Poço de sondagem arqueológica.
Poço de sondagem arqueológica de 1x1x1 m, no interior de um edifício de interesse histórico, com um grau de complexidade médio, com meios manuais, através da escavação por níveis naturais ou artificiais segundo o método arqueológico. Incluindo coleta de dados por parte da equipe arqueológica para relatório final dos trabalhos, remoção do piso existente na superfície, com recuperação do mesmo, e posterior enchimento da escavação com os restos procedentes da mesma, sem compactação.
Inclui: Execução do poço de sondagem. Remoção e acumulação de entulho. Carga de entulho em caçamba.
Critério de medição de projeto: Volume medido segundo documentação gráfica de Projeto.
Critério de quantitativos de obra: Medir-se-á o volume realmente executado segundo especificações de Projeto.

| Código | Un | Descrição | Rendimento | Preço | Importância |
|---|---|---|---|---|---|
| mt51arq010 | Un | Material fungível para trabalhos de arqueologia. (material) | 0.060 | 2449.44 | 146.97 |
| mt51arq020 | Un | Material e ferramentas para trabalhos de arqueologia. (material) | 0.075 | 3521.06 | 264.08 |
| mo000 | h | arqueólogo. (mão de obra) | 7.454 | 48.52 | 361.67 |
| mo057 | h | Ajudante de arqueólogo. (mão de obra) | 7.454 | 37.00 | 275.80 |
| mo112 | h | Servente de pedreiro. (mão de obra) | 7.454 | 29.17 | 217.43 |
| mo113 | h | Auxiliar de serviços gerais. (mão de obra) | 7.454 | 28.94 | 215.72 |
| % | % | Custos diretos complementares | 2 % | 1481.67 | 29.63 |
|  |  | Custos diretos |  |  | 1511.30 |
