# Poço de sondagem arqueológica nos muros

- Propriedade do ficheiro: CYPE INGENIEROS, S.A.
- Formato: FIEBDC-3/2002
- Âmbito geográfico: Brasil
- Moeda: BRL
- Custos indiretos: 3.00 %
- Despesas gerais: 13.00 %
- Lucro: 6.00 %
- IVA: 17.00 %

## 0 Trabalhos preliminares

### 0G Trabalhos arqueológicos

#### 0GE Escavações arqueológicas e transportes

**0GE030** m³ Poço de sondagem arqueológica nos muros, para o estudo das estratigrafias verticais do edifício, com meios manuais, com a finalidade de determinar a evolução das diferentes estruturas executadas ao longo dos anos, assim como as modificações sofridas, com a cronologia das mesmas.
Poço de sondagem arqueológica nos muros, para o estudo das estratigrafias verticais do edifício, com meios manuais, com a finalidade de determinar a evolução das diferentes estruturas executadas ao longo dos anos, assim como as modificações sofridas, com a cronologia das mesmas. Incluindo coleta de dados por parte da equipe arqueológica para relatório final dos trabalhos, remoção do revestimento existente na superfície e tapamento do mesmo com materiais análogos aos existentes.
Inclui: Execução do poço de sondagem. Remoção e acumulação de entulho. Carga de entulho em caçamba.
Critério de medição de projeto: Volume medido segundo documentação gráfica de Projeto.
Critério de quantitativos de obra: Medir-se-á o volume realmente executado segundo especificações de Projeto.

| Código | Un | Descrição | Rendimento | Preço | Importância |
|---|---|---|---|---|---|
| mt51arq010 | Un | Material fungível para trabalhos de arqueologia. (material) | 0.025 | 1806.54 | 45.16 |
| mt51arq020 | Un | Material e ferramentas para trabalhos de arqueologia. (material) | 0.050 | 2596.89 | 129.84 |
| mo000 | h | arqueólogo. (mão de obra) | 4.331 | 29.74 | 128.80 |
| mo057 | h | Ajudante de arqueólogo. (mão de obra) | 4.331 | 25.84 | 111.91 |
| mo112 | h | Servente de pedreiro. (mão de obra) | 4.331 | 19.95 | 86.40 |
| % | % | Custos diretos complementares | 2 % | 502.11 | 10.04 |
|  |  | Custos diretos |  |  | 512.15 |
