# Escavação por tramos para investigação de fundação de interesse histórico

- Propriedade do ficheiro: CYPE INGENIEROS, S.A.
- Formato: FIEBDC-3/2002
- Âmbito geográfico: Brasil
- Moeda: BRL
- Custos indiretos: 3.00 %
- Despesas gerais: 13.00 %
- Lucro: 6.00 %
- IVA: 17.00 %

## 0 Trabalhos preliminares

### 0G Trabalhos arqueológicos

#### 0GE Escavações arqueológicas e transportes

**0GE040** m³ Escavação por tramos para investigação de fundação de interesse histórico.
Escavação por tramos para investigação de fundação de interesse histórico, com possível aparecimento de materiais arqueológicos entre 1 e 1,5 m de profundidade, através de escavação de terreno brando, realizada com meios manuais, que tem como finalidade o despejo volumétrico dos espaços originais circundantes à fundação, com existência de reservatórios de diferentes origens, executada por tramos e com seguimento arqueológico na obra. Inclusive carga de terras e materiais arqueológicos encontrados, e transporte com meios manuais, a ponto de inspeção arqueológica, para tratamento dos mesmos.
Inclui: Marcação no terreno. Escavação e extração de terras. Carga para caminhão das terras escavadas.
Critério de medição de projeto: Volume medido segundo documentação gráfica de Projeto.
Critério de quantitativos de obra: Medir-se-á o volume realmente escavado segundo especificações de Projeto.

| Código | Un | Descrição | Rendimento | Preço | Importância |
|---|---|---|---|---|---|
| mo000 | h | arqueólogo. (mão de obra) | 1.242 | 48.52 | 60.26 |
| mo112 | h | Servente de pedreiro. (mão de obra) | 10.560 | 29.17 | 308.04 |
| % | % | Custos diretos complementares | 2 % | 368.30 | 7.37 |
|  |  | Custos diretos |  |  | 375.67 |
