# Escavação para escavação de terras e detritos de colmatação

- Propriedade do ficheiro: CYPE INGENIEROS, S.A.
- Formato: FIEBDC-3/2002
- Âmbito geográfico: Brasil
- Moeda: BRL
- Custos indiretos: 3.00 %
- Despesas gerais: 13.00 %
- Lucro: 6.00 %
- IVA: 17.00 %

## 0 Trabalhos preliminares

### 0G Trabalhos arqueológicos

#### 0GE Escavações arqueológicas e transportes

**0GE050** m³ Escavação para escavação de terras e detritos de colmatação.
Excavação para escavação de terras e detritos de colmatação na cava existente, com possível aparecimento de materiais arqueológicos entre 1 e 2 m de profundidade, realizada com meios manuais, com seguimento arqueológico na obra. Inclusive carga de terras e materiais arqueológicos encontrados, e transporte com meios manuais, a ponto de inspeção arqueológica, para tratamento dos mesmos.
Inclui: Marcação no terreno. Escavação e extração de terras. Carga para caminhão das terras escavadas.
Critério de medição de projeto: Volume medido segundo documentação gráfica de Projeto.
Critério de quantitativos de obra: Medir-se-á o volume realmente escavado segundo especificações de Projeto.

| Código | Un | Descrição | Rendimento | Preço | Importância |
|---|---|---|---|---|---|
| mo000 | h | arqueólogo. (mão de obra) | 1.242 | 48.52 | 60.26 |
| mo057 | h | Ajudante de arqueólogo. (mão de obra) | 2.485 | 37.00 | 91.95 |
| mo112 | h | Servente de pedreiro. (mão de obra) | 10.560 | 29.17 | 308.04 |
| % | % | Custos diretos complementares | 2 % | 460.25 | 9.21 |
|  |  | Custos diretos |  |  | 469.46 |
