# Carga e transporte manual de entulho, terras e/ou produtos sobrantes da escavação

- Propriedade do ficheiro: CYPE INGENIEROS, S.A.
- Formato: FIEBDC-3/2002
- Âmbito geográfico: Brasil
- Moeda: BRL
- Custos indiretos: 3.00 %
- Despesas gerais: 13.00 %
- Lucro: 6.00 %
- IVA: 17.00 %

## 0 Trabalhos preliminares

### 0G Trabalhos arqueológicos

#### 0GE Escavações arqueológicas e transportes

**0GE070** m³ Carga e transporte manual de entulho, terras e/ou produtos sobrantes da escavação.
Carga e transporte manual de entulho, terras e/ou produtos sobrantes das escavações arqueológicas, desde o ponto de inspeção arqueológica, onde se encontram depositados, até contentor ou dumper, para o seu posterior transporte a aterro autorizado. Incluindo umedecimento prévio ao transporte.
Critérios considerados na determinação do preço da unidade de obra: O preço não inclui o transporte.
Inclui: Carga para caminhão de entulho, terras e outros produtos da escavação. Transporte e descarga. Armazenamento na zona designada.
Critério de medição de projeto: Volume medido segundo documentação gráfica de Projeto.
Critério de quantitativos de obra: Será medido, incluindo o empolamento, o volume de resíduos realmente transportado segundo especificações de Projeto.

| Código | Un | Descrição | Rendimento | Preço | Importância |
|---|---|---|---|---|---|
| mo112 | h | Servente de pedreiro. (mão de obra) | 1.118 | 29.17 | 32.61 |
| % | % | Custos diretos complementares | 2 % | 32.61 | 0.65 |
|  |  | Custos diretos |  |  | 33.26 |
