# Supressão vegetal e limpeza do terreno

- Propriedade do ficheiro: CYPE INGENIEROS, S.A.
- Formato: FIEBDC-3/2002
- Âmbito geográfico: Brasil
- Moeda: BRL
- Custos indiretos: 3.00 %
- Despesas gerais: 13.00 %
- Lucro: 6.00 %
- IVA: 17.00 %

## A Preparação do terreno

### AD Movimento de terras em edificação

#### ADL Supressão vegetal e limpeza

**ADL005** m² Supressão vegetal e limpeza do terreno.
Supressão vegetal e limpeza do terreno de topografia com desníveis mínimos, com meios mecânicos. Compreende os trabalhos necessários para remover das zonas previstas para a edificação ou urbanização: plantas pequenas, arbustos, ervas daninhas, madeiras caídas, entulho, lixo ou qualquer outro material existente, até uma profundidade não inferior à espessura da camada de terra vegetal, considerando como mínima 25 cm; e carregamento em caminhão.
Critérios considerados na determinação do preço da unidade de obra: O preço não inclui o corte de árvores nem o transporte dos materiais removidos.
Inclui: Marcação no terreno. Remoção mecânica dos materiais de desbaste. Remoção e disposição mecânica dos materiais resultantes de desbaste. Carga a caminhão.
Critério de medição de projeto: Superfície medida em projeção horizontal, segundo documentação gráfica de Projeto.
Critério de quantitativos de obra: Medir-se-á, em projeção horizontal, a superfície realmente executada segundo especificações de Projeto, sem incluir os incrementos por excessos de escavação não autorizados.

| Código | Un | Descrição | Rendimento | Preço | Importância |
|---|---|---|---|---|---|
| mq01pan010a | h | Pá carregadeira sobre pneus de 120 kW/1,9 m³. (equipamento) | 0.024 | 176.27 | 4.23 |
| mo113 | h | Auxiliar de serviços gerais. (mão de obra) | 0.010 | 28.94 | 0.29 |
| % | % | Custos diretos complementares | 2 % | 4.52 | 0.09 |
|  |  | Custos diretos |  |  | 4.61 |
