# Remoção de terra vegetal procedente de floreiras

- Propriedade do ficheiro: CYPE INGENIEROS, S.A.
- Formato: FIEBDC-3/2002
- Âmbito geográfico: Brasil
- Moeda: BRL
- Custos indiretos: 3.00 %
- Despesas gerais: 13.00 %
- Lucro: 6.00 %
- IVA: 17.00 %

## A Preparação do terreno

### AD Movimento de terras em edificação

#### ADL Supressão vegetal e limpeza

**ADL020** m³ Remoção de terra vegetal procedente de floreiras.
Remoção de terra vegetal procedente de floreiras, uma vez eliminadas as plantas, com meios manuais, e armazenamento em obra do material removido para a sua reutilização.
Inclui: Remoção da terra vegetal. Armazenamento do material removido. Proteção das terras durante o seu período de armazenamento em obra.
Critério de medição de projeto: Volume medido segundo documentação gráfica de Projeto.
Critério de quantitativos de obra: Medir-se-á o volume teórico executado segundo especificações de Projeto.

| Código | Un | Descrição | Rendimento | Preço | Importância |
|---|---|---|---|---|---|
| mo113 | h | Auxiliar de serviços gerais. (mão de obra) | 1.366 | 28.94 | 39.53 |
| % | % | Custos diretos complementares | 2 % | 39.53 | 0.79 |
|  |  | Custos diretos |  |  | 40.32 |
