# Estabilização de taludes verticais através da projeção por via úmida de concreto

- Propriedade do ficheiro: CYPE INGENIEROS, S.A.
- Formato: FIEBDC-3/2002
- Âmbito geográfico: Brasil
- Moeda: BRL
- Custos indiretos: 3.00 %
- Despesas gerais: 13.00 %
- Lucro: 6.00 %
- IVA: 17.00 %

## A Preparação do terreno

### AD Movimento de terras em edificação

#### ADV Estabilização de taludes

**ADV020** m² Estabilização de taludes verticais através da projeção por via úmida de concreto.
Estabilização de taludes verticais através da projeção por via úmida de concreto C25 classe de agressividade ambiental II e tipo de ambiente urbano, brita 1, consistência S100, de 10 cm de espessura total em camadas sucessivas.
Inclui: Preparação da superfície suporte. Regulação da uniformidade da pressão do ar e da velocidade. Regulação da umidade. Projeção do material, mantendo a boquilha à distância adequada. Remoção e carga dos desperdícios e dos restos gerados.
Critério de medição de projeto: Superfície medida em projeção vertical, segundo documentação gráfica de Projeto.
Critério de quantitativos de obra: Medir-se-á, em projeção vertical, a superfície realmente executada segundo especificações de Projeto.

| Código | Un | Descrição | Rendimento | Preço | Importância |
|---|---|---|---|---|---|
| mt10hes200a | m³ | Concreto para projetar, C25 classe de agressividade ambiental II e tipo de ambiente urbano, brita 1, consistência S100, com uma dosagem de cimento de 400 kg/m³, dosado em central. (material) | 0.130 | 324.78 | 42.22 |
| mq06gun010 | h | Máquina para projetar concreto por via úmida 33 kW. (equipamento) | 0.174 | 136.93 | 23.83 |
| mo020 | h | Pedreiro. (mão de obra) | 0.628 | 33.34 | 20.94 |
| mo113 | h | Auxiliar de serviços gerais. (mão de obra) | 0.314 | 28.94 | 9.09 |
| % | % | Custos diretos complementares | 2 % | 96.08 | 1.92 |
|  |  | Custos diretos |  |  | 98.00 |
