# Colocação e preparação de equipamento de perfuração para micropoços de bombeamento

- Propriedade do ficheiro: CYPE INGENIEROS, S.A.
- Formato: FIEBDC-3/2002
- Âmbito geográfico: Brasil
- Moeda: BRL
- Custos indiretos: 3.00 %
- Despesas gerais: 13.00 %
- Lucro: 6.00 %
- IVA: 17.00 %

## A Preparação do terreno

### AH Bombeamentos

#### AHP Poços de bombeamento

**AHP106** Un Colocação e preparação de equipamento de perfuração para micropoços de bombeamento.
Colocação e preparação de equipamento de perfuração, para a realização de micropoços de bombeamento, sobre o ponto de perfuração.
Critérios considerados na determinação do preço da unidade de obra: O preço inclui el deslocamento da maquinaria e do pessoal especializado dentro da mesma obra.
Inclui: Colocação do equipamento sobre o ponto de perfuração. Preparação do equipamento.
Critério de medição de projeto: Número de unidades previstas, segundo documentação gráfica de Projeto.
Critério de quantitativos de obra: Medir-se-á o número de unidades realmente executadas segundo especificações de Projeto.

| Código | Un | Descrição | Rendimento | Preço | Importância |
|---|---|---|---|---|---|
| mq05epp020a | Un | Colocação e preparação de equipamento de perfuração, para micropoços de bombeamento, sobre o ponto de perfuração. (equipamento) | 1.159 | 616.26 | 714.25 |
| % | % | Custos diretos complementares | 2 % | 714.25 | 14.29 |
|  |  | Custos diretos |  |  | 728.54 |
