# Coletor enterrado

- Propriedade do ficheiro: CYPE INGENIEROS, S.A.
- Formato: FIEBDC-3/2002
- Âmbito geográfico: Brasil
- Moeda: BRL
- Custos indiretos: 3.00 %
- Despesas gerais: 13.00 %
- Lucro: 6.00 %
- IVA: 17.00 %

## A Preparação do terreno

### AS Redes de drenagem horizontais

#### ASC Coletores

**ASC010** m Coletor enterrado.
Coletor enterrado de rede horizontal de saneamento, com caixas, com um caimento mínima de 1,00% para a drenagem de águas residuais e 0,50% para a drenagem de águas pluviais, formado por tubo de PVC liso, série SN-2, rigidez anelar nominal 2 kN/m², de 160 mm de diâmetro exterior, com junta elástica, colocado sobre leito de areia de 10 cm de espessura, devidamente compactada e nivelada com compactador (tipo sapo) de condução manual, enchimento lateral compactado até metade do diâmetro do tubo e posterior enchimento com a mesma areia até 30 cm por cima da geratriz superior do tubo. Inclusive lubrificante para montagem.
Critérios considerados na determinação do preço da unidade de obra: O preço não inclui as caixas, a escavação nem o enchimento principal.
Inclui: Marcação do traçado do duto com as respectivas caimentos. Disposição de tubos e peças especiais. Descarga da areia no fundo da vala. Colocação dos coletores no fundo da vala. Montagem, ligação e verificação do seu correto funcionamento. Execução do enchimento envolvente.
Critério de medição de projeto: Comprimento medido em projeção horizontal, segundo documentação gráfica de Projeto, entre faces interiores de caixas.
Critério de quantitativos de obra: Medir-se-á, em projeção horizontal, o comprimento realmente executado segundo especificações de Projeto, entre faces interiores de caixas, incluindo os tramos ocupados por peças especiais.

| Código | Un | Descrição | Rendimento | Preço | Importância |
|---|---|---|---|---|---|
| mt01ara010a | m³ | Areia com granulometria de 0 a 5 mm de diâmetro, limpa. (material) | 0.346 | 40.62 | 14.05 |
| mt11tpb020c | m | Tubo de PVC liso, para saneamento enterrado sem pressão, série SN-2, rigidez anelar nominal 2 kN/m², de 160 mm de diâmetro exterior e 3,2 mm de espessura, inclusive juntas de borracha. (material) | 1.050 | 32.79 | 34.43 |
| mt11ade100a | kg | Lubrificante para união através de junta elástica de tubos e acessórios. (material) | 0.003 | 63.20 | 0.19 |
| mq04dua020b | h | Dumper de descarga frontal de 2 t de carga útil. (equipamento) | 0.033 | 40.61 | 1.34 |
| mq02rop020 | h | Apiloador (Saltitão) de condução manual, de 80 kg, com placa de 30x30 cm. (equipamento) | 0.246 | 15.33 | 3.77 |
| mq02cia020j | h | Caminhão cisterna, de 8 m³ de capacidade. (equipamento) | 0.003 | 465.16 | 1.40 |
| mo020 | h | Pedreiro. (mão de obra) | 0.168 | 33.34 | 5.60 |
| mo113 | h | Auxiliar de serviços gerais. (mão de obra) | 0.206 | 28.94 | 5.96 |
| mo008 | h | Encanador. (mão de obra) | 0.146 | 42.82 | 6.25 |
| mo107 | h | Ajudante de encanador. (mão de obra) | 0.073 | 32.08 | 2.34 |
| % | % | Custos diretos complementares | 2 % | 75.33 | 1.51 |
|  |  | Custos diretos |  |  | 76.84 |
