# Poço drenante, de concreto simples

- Propriedade do ficheiro: CYPE INGENIEROS, S.A.
- Formato: FIEBDC-3/2002
- Âmbito geográfico: Brasil
- Moeda: BRL
- Custos indiretos: 3.00 %
- Despesas gerais: 13.00 %
- Lucro: 6.00 %
- IVA: 17.00 %

## A Preparação do terreno

### AS Redes de drenagem horizontais

#### ASD Drenagens

**ASD020** Un Poço drenante, de concreto simples.
Fornecimento e montagem de poço drenante composto por elementos pré-fabricados de concreto simples, de 1,00 m de diâmetro interior e de 1,5 m de altura útil interior, formado por: base de 25 cm de espessura de concreto C30 classe de agressividade ambiental III e tipo de ambiente industrial, brita 1, consistência S50 levemente armada com tela eletrossoldada L 335 15x30 cm de aço CA-60; cone assimétrico pré-fabricado de concreto simples, com união rígida macho-fêmea com junta de borracha, de 100 a 60 cm de diâmetro interior e 60 cm de altura, resistência à compressão maior que 250 kg/cm²; manilha pré-fabricada de concreto simples, com união rígida macho-fêmea com junta de borracha, de 100 cm de diâmetro interior e 50 cm de altura, resistência à compressão maior que 250 kg/cm²; enchimento do tardoz do poço com concreto simples C15 classe de agressividade ambiental I e tipo de ambiente rural, brita 1, consistência S50; com tampa e marco de ferro fundido carga de ruptura 400 kN, instalado em faixas de rodagem, incluindo vias pedonais, ou zonas de estacionamento para todo o tipo de veículos. Inclusive material para ligações e arremates, junta expansiva para vedação de juntas e material elastômero para ajuste entre a tampa e marco.
Critérios considerados na determinação do preço da unidade de obra: O preço não inclui a escavação, as bombas de drenagem nem o enchimento perimetral posterior com material de drenagem.
Inclui: Marcação. Colocação da tela eletrossoldada. Concretagem e compactação do concreto na execução da base. Montagem. Formação do canal no fundo da câmara de inspeção. Execução de furos para a ligação dos coletores à câmara de inspeção. Ligação dos coletores ao poço. Vedação de juntas. Colocação dos degraus. Concretagem e compactação do concreto no enchimento do perímetro exterior do poço. Colocação de marco, tampa removível e acessórios. Verificação do seu correto funcionamento.
Critério de medição de projeto: Número de unidades previstas, segundo documentação gráfica de Projeto.
Critério de quantitativos de obra: Medir-se-á o número de unidades realmente executadas segundo especificações de Projeto.

| Código | Un | Descrição | Rendimento | Preço | Importância |
|---|---|---|---|---|---|
| mt10haf080qha | m³ | Concreto C30 classe de agressividade ambiental III e tipo de ambiente industrial, brita 1, consistência S50, dosado em central, segundo ABNT NBR 8953. (material) | 0.450 | 370.93 | 166.92 |
| mt07ame060iCf | m² | Tela eletrossoldada L 335 15x30 cm, com fios longitudinais de 8 mm de diâmetro e fios transversais de 6,0 mm de diâmetro, aço CA-60, segundo ABNT NBR 7481. (material) | 1.750 | 48.31 | 84.54 |
| mt46phm010b | Un | Manilha pré-fabricada de concreto simples, com união rígida macho-fêmea com junta de borracha, de 100 cm de diâmetro interior e 50 cm de altura, resistência à compressão maior que 250 kg/cm², para formação de câmara de inspeção. (material) | 1.000 | 116.64 | 116.64 |
| mt46phm020b | Un | Cone assimétrico pré-fabricado de concreto simples, com união rígida macho-fêmea com junta de borracha, de 100 a 60 cm de diâmetro interior e 60 cm de altura, resistência à compressão maior que 250 kg/cm², para formação de câmara de inspeção. (material) | 1.000 | 164.75 | 164.75 |
| mt46tpr010q | Un | Tampa circular com bloqueio através de trincos e marco de ferro fundido dúctil de 850 mm de diâmetro exterior e 100 mm de altura, passagem livre de 600 mm, para câmara, carga de ruptura 400 kN. Tampa revestida com tinta betuminosa e marco provido de junta de insonorização de polietileno e dispositivo anti-roubo. (material) | 1.000 | 338.81 | 338.81 |
| mt46phm050 | Un | Degrau de polipropileno enformado em U, para câmara, de 330x160 mm, seção transversal de D=25 mm. (material) | 4.000 | 13.70 | 54.80 |
| mt10hmf060aha | m³ | Concreto simples C15 classe de agressividade ambiental I e tipo de ambiente rural, brita 1, consistência S50, dosado em central, segundo ABNT NBR 8953. (material) | 1.350 | 299.54 | 404.38 |
| mt46phm060 | m | Junta expansiva de estrutura maciça. (material) | 1.000 | 9.46 | 9.46 |
| mq04cag010a | h | Caminhão com grua de carga máxima 6 t. (equipamento) | 0.232 | 203.70 | 47.26 |
| au00auh040 |  | Vibrador de concreto, elétrico. | 1.000 | 0.00 | 0.00 |
| mo020 | h | Pedreiro. (mão de obra) | 4.609 | 31.43 | 144.86 |
| mo113 | h | Auxiliar de serviços gerais. (mão de obra) | 2.396 | 26.98 | 64.64 |
| % | % | Custos diretos complementares | 2 % | 1597.06 | 31.94 |
|  |  | Custos diretos |  |  | 1629.00 |
