# Canaleta pré-fabricada de drenagem para utilização pública de polipropileno

- Propriedade do ficheiro: CYPE INGENIEROS, S.A.
- Formato: FIEBDC-3/2002
- Âmbito geográfico: Brasil
- Moeda: BRL
- Custos indiretos: 3.00 %
- Despesas gerais: 13.00 %
- Lucro: 6.00 %
- IVA: 17.00 %

## A Preparação do terreno

### AS Redes de drenagem horizontais

#### ASI Sistemas de drenagem em pisos e pavimentos

**ASI050** m Canaleta pré-fabricada de drenagem para utilização pública de polipropileno, com reforço lateral de aço galvanizado, de 1000 mm de comprimento, 100 mm de largura e 170 mm de altura, com grelha de ferro fundido dúctil carga de ruptura 400 kN, colocada sobre base de concreto simples C25 classe de agressividade ambiental I e tipo de ambiente rural, brita 1, consistência S50 de 20 cm de espessura, assentes com cunha de concreto C25 classe de agressividade ambiental I e tipo de ambiente rural, brita 1, consistência S50. Inclusive acessórios de montagem, peças especiais e elementos de fixação.
Canaleta pré-fabricada de drenagem para utilização pública de polipropileno, com reforço lateral de aço galvanizado, de 1000 mm de comprimento, 100 mm de largura e 170 mm de altura, com grelha de ferro fundido dúctil carga de ruptura 400 kN, colocada sobre base de concreto simples C25 classe de agressividade ambiental I e tipo de ambiente rural, brita 1, consistência S50 de 20 cm de espessura, assentes com cunha de concreto C25 classe de agressividade ambiental I e tipo de ambiente rural, brita 1, consistência S50. Inclusive acessórios de montagem, peças especiais e elementos de fixação.
Inclui: Marcação do traçado da canaleta de drenagem. Concretagem e compactação do concreto na execução da base. Montagem, ligação e verificação do seu correto funcionamento. Formação da cunha de concreto para a fixação da canaleta de drenagem. Colocação da grelha.
Critério de medição de projeto: Comprimento medido em projeção horizontal, segundo documentação gráfica de Projeto.
Critério de quantitativos de obra: Medir-se-á, em projeção horizontal, o comprimento realmente executado segundo especificações de Projeto.
Critérios considerados na determinação do preço da unidade de obra: O preço não inclui a escavação.

| Código | Un | Descrição | Rendimento | Preço | Importância |
|---|---|---|---|---|---|
| mt10hmf060ata | m³ | Concreto simples C25 classe de agressividade ambiental I e tipo de ambiente rural, brita 1, consistência S50, dosado em central, segundo ABNT NBR 8953. (material) | 0.153 | 311.99 | 47.73 |
| mt11cap020Sb | Un | Canaleta pré-fabricada de drenagem para utilização pública de polipropileno, com reforço lateral de aço galvanizado, de 1000 mm de comprimento, 100 mm de largura e 170 mm de altura, com grelha de ferro fundido dúctil carga de ruptura 400 kN, inclusive peças especiais. (material) | 1.000 | 417.90 | 417.90 |
| mt11var020 | Un | Kit de acessórios de montagem, peças especiais e elementos de fixação, para saneamento. (material) | 3.000 | 2.02 | 6.06 |
| au00auh040 |  | Vibrador de concreto, elétrico. | 1.000 | 0.00 | 0.00 |
| mo020 | h | Pedreiro. (mão de obra) | 0.548 | 23.85 | 13.07 |
| mo113 | h | Auxiliar de serviços gerais. (mão de obra) | 0.587 | 20.46 | 12.01 |
| % | % | Custos diretos complementares | 2 % | 496.77 | 9.94 |
|  |  | Custos diretos |  |  | 506.71 |
