# Transporte, colocação em obra e remoção de equipamento completo de microestacas, para reforço de fundação

- Propriedade do ficheiro: CYPE INGENIEROS, S.A.
- Formato: FIEBDC-3/2002
- Âmbito geográfico: Brasil
- Moeda: BRL
- Custos indiretos: 3.00 %
- Despesas gerais: 13.00 %
- Lucro: 6.00 %
- IVA: 17.00 %

## C Fundações

### CZ Reforços

#### CZM Microestacas em fundação

**CZM001** Un Transporte, colocação em obra e remoção de equipamento completo de microestacas, para reforço de fundação.
Transporte, colocação em obra e remoção de equipamento completo para a execução de microestacas em trabalhos de reforço de fundações, a uma distância de até 50 km.
Critérios considerados na determinação do preço da unidade de obra: O preço inclui o deslocamento à obra do pessoal especializado e o transporte dos materiais.
Inclui: Transporte à obra. Montagem do equipamento. Desmontagem do equipamento. Remoção do equipamento>.
Critério de medição de projeto: Número de unidades previstas, segundo documentação gráfica de Projeto.
Critério de quantitativos de obra: Medir-se-á o número de unidades realmente executadas segundo especificações de Projeto.

| Código | Un | Descrição | Rendimento | Preço | Importância |
|---|---|---|---|---|---|
| mq03pva050d | Un | Transporte, colocação em obra e remoção de equipamento completo para execução de microestacas, em trabalhos de reforço de fundação, a uma distância de até 50 km. (equipamento) | 1.159 | 12306.77 | 14263.55 |
| % | % | Custos diretos complementares | 2 % | 14263.55 | 285.27 |
|  |  | Custos diretos |  |  | 14548.82 |
