# Microestaca com armadura de perfil tubular de aço, para reforço de fundação

- Propriedade do ficheiro: CYPE INGENIEROS, S.A.
- Formato: FIEBDC-3/2002
- Âmbito geográfico: Brasil
- Moeda: BRL
- Custos indiretos: 3.00 %
- Despesas gerais: 13.00 %
- Lucro: 6.00 %
- IVA: 17.00 %

## C Fundações

### CZ Reforços

#### CZM Microestacas em fundação

**CZM010** m Microestaca com armadura de perfil tubular de aço, para reforço de fundação.
Microestaca até 15 m de comprimento e 114,3 mm de diâmetro nominal, composta de perfil tubular com rosca, de aço ISO 11960 N-80, com limite elástico 562 N/mm², de 60,3 mm de diâmetro exterior e 5,5 mm de espessura, e calda de cimento CEM I 42,5N, com uma relação água/cimento de 0,4 dosificada em peso, derramada pelo interior da armadura através de sistema de injeção única global (IU); para reforço de fundação, atravessando a fundação existente, em uma área de trabalho com altura livre de entre 2,50 e 4 m, e carga manual em caminhão ou caçamba dos restos de material de enchimento e outros desperdícios produzidos durante os trabalhos.
Critérios considerados na determinação do preço da unidade de obra: O preço inclui o deslocamento à obra do pessoal especializado e o deslocamento do equipamento entre diferentes localizações dentro da mesma obra, mas não inclui a perfuração da fundação existente.
Inclui: Limpeza e preparação do local afetado. Marcação. Perfuração do terreno. Colocação da armadura tubular. Injeção da calda de cimento. Limpeza e remoção de sobrantes. Carga manual de entulho em caminhão ou caçamba.
Critério de medição de projeto: Comprimento medido segundo documentação gráfica de Projeto, incrementado em um metro pela formação do bulbo.
Critério de quantitativos de obra: Medir-se-á o comprimento, verificado no terreno antes de concretar, da microestaca realmente executada segundo especificações de Projeto, desde a ponta até à face inferior do bloco de coroamento, sem incluir o excesso de calda de cimento consumida sobre o volume teórico correspondente ao diâmetro nominal da microestaca.

| Código | Un | Descrição | Rendimento | Preço | Importância |
|---|---|---|---|---|---|
| mt07mpi020aa | m | Perfil tubular com rosca, para armar microestacas, de 60,3 mm de diâmetro exterior e 5,5 mm de espessura, de aço ISO 11960 N-80, com limite elástico 562 N/mm² e carga de ruptura 690 N/mm². (material) | 1.020 | 37.30 | 38.05 |
| mt08cem010c | kg | Cimento Portland CEM I 42,5 N, em sacos. (material) | 25.000 | 0.28 | 7.00 |
| mt08aaa010a | m³ | Água. (material) | 0.010 | 3.83 | 0.04 |
| mq03pva020 | h | Equipamento para injeções profundas, com bomba de baixa pressão e veículo de perfuração. (equipamento) | 0.164 | 924.51 | 151.62 |
| mo042 | h | Oficial de estruturas de concreto armado. (mão de obra) | 0.391 | 33.07 | 12.93 |
| mo089 | h | Ajudante de estruturas de concreto armado. (mão de obra) | 0.391 | 31.41 | 12.28 |
| mo113 | h | Auxiliar de serviços gerais. (mão de obra) | 0.196 | 28.94 | 5.67 |
| % | % | Custos diretos complementares | 2 % | 227.59 | 4.55 |
|  |  | Custos diretos |  |  | 232.14 |
