# Vala lateral horizontal, para ligação entre fundações, em reforço de fundação

- Propriedade do ficheiro: CYPE INGENIEROS, S.A.
- Formato: FIEBDC-3/2002
- Âmbito geográfico: Brasil
- Moeda: BRL
- Custos indiretos: 3.00 %
- Despesas gerais: 13.00 %
- Lucro: 6.00 %
- IVA: 17.00 %

## C Fundações

### CZ Reforços

#### CZO Ligação entre fundações

**CZO020** m Vala lateral horizontal, para ligação entre fundações, em reforço de fundação.
Vala lateral horizontal em fundação existente de concreto, de 10x10 cm de seção, com martelo pneumático, para ligação lateral entre a fundação existente e a nova fundação de concreto, em reforço de fundação.
Critérios considerados na determinação do preço da unidade de obra: O preço não inclui a nova fundação.
Inclui: Execução de reentrâncias na fundação existente. Remoção e acumulação de entulho. Carga manual de entulho em caminhão ou caçamba.
Critério de medição de projeto: Comprimento medido segundo documentação gráfica de Projeto.
Critério de quantitativos de obra: Medir-se-á o comprimento realmente executado segundo especificações de Projeto.

| Código | Un | Descrição | Rendimento | Preço | Importância |
|---|---|---|---|---|---|
| mq05mai030 | h | Martelo pneumático. (equipamento) | 0.627 | 17.87 | 11.20 |
| mq05pdm010a | h | Compressor portátil elétrico 2 m³/min de vazão. (equipamento) | 0.313 | 16.69 | 5.22 |
| mo089 | h | Ajudante de estruturas de concreto armado. (mão de obra) | 1.365 | 31.41 | 42.87 |
| % | % | Custos diretos complementares | 2 % | 59.29 | 1.19 |
|  |  | Custos diretos |  |  | 60.48 |
