# Enchimento com tijolo cerâmico maciço e argamassa expansiva, em reforço de fundação

- Propriedade do ficheiro: CYPE INGENIEROS, S.A.
- Formato: FIEBDC-3/2002
- Âmbito geográfico: Brasil
- Moeda: BRL
- Custos indiretos: 3.00 %
- Despesas gerais: 13.00 %
- Lucro: 6.00 %
- IVA: 17.00 %

## C Fundações

### CZ Reforços

#### CZX Enchimentos

**CZX040** m³ Enchimento com tijolo cerâmico maciço e argamassa expansiva, em reforço de fundação.
Enchimento com tijolo cerâmico maciço assente com argamassa expansiva, sem retração, de alta resistência inicial, através da colocação das peças a mata-juntas até preencher o espaço resultante entre a fundação existente e a nova fundação, após finalizar a fase de concretagem durante os trabalhos de reforço da fundação, realizados por tramos alternados, em fases sucessivas.
Inclui: Limpeza da face superior do reforço da fundação. Umedecimento das superfícies. Espalhamento da camada de argamassa e colocação dos blocos cerâmicos. Remoção de entulho. Limpeza do elemento. Carga de entulho em caminhão ou caçamba.
Critério de medição de projeto: Volume medido segundo documentação gráfica de Projeto.
Critério de quantitativos de obra: Medir-se-á o volume realmente executado segundo especificações de Projeto.

| Código | Un | Descrição | Rendimento | Preço | Importância |
|---|---|---|---|---|---|
| mt09rec020 | kg | Argamassa fluida à base de cimento, levemente expansiva (3% do volume), para espessuras compreendidas entre 10 e 30 mm, com 95 MPa de resistência à flexão-tração e 10 MPa de resistência à compressão aos 28 dias, para enchimentos em reforços de fundações. (material) | 531.000 | 1.51 | 801.81 |
| mt04lma010b | Un | Tijolo cerâmico maciço de elaboração mecânica, para revestir, 25x12x5 cm, densidade 2300 kg/m³. (material) | 502.959 | 1.42 | 714.20 |
| mo020 | h | Pedreiro. (mão de obra) | 13.044 | 33.34 | 434.89 |
| mo113 | h | Auxiliar de serviços gerais. (mão de obra) | 5.280 | 28.94 | 152.80 |
| % | % | Custos diretos complementares | 2 % | 2103.70 | 42.07 |
|  |  | Custos diretos |  |  | 2145.77 |
