# Demolição de laje metálica

- Propriedade do ficheiro: CYPE INGENIEROS, S.A.
- Formato: FIEBDC-3/2002
- Âmbito geográfico: Brasil
- Moeda: BRL
- Custos indiretos: 3.00 %
- Despesas gerais: 13.00 %
- Lucro: 6.00 %
- IVA: 17.00 %

## D Demolições

### DE Estruturas

#### DEA Metálicas

**DEA020** m² Demolição de laje metálica.
Demolição de laje de vigotas metálicas e superfície entre vigas de lajotas cerâmicas com camada de compressão de concreto, realizada com martelo pneumático e equipamento de oxicorte, remoção prévia do piso e da sua base, e carga manual em caminhão ou caçamba.
Critérios considerados na determinação do preço da unidade de obra: O preço não inclui a remoção do piso.
Inclui: Implantação da superfície da laje a demolir. Demolição do elemento. Fragmentação do entulho em peças manejáveis. Remoção e acumulação de entulho. Limpeza dos restos da obra. Carga manual de entulho em caminhão ou caçamba.
Critério de medição de projeto: Superfície medida segundo documentação gráfica de Projeto.
Critério de quantitativos de obra: Medir-se-á a superfície realmente demolida segundo especificações de Projeto.

| Código | Un | Descrição | Rendimento | Preço | Importância |
|---|---|---|---|---|---|
| mq05mai030 | h | Martelo pneumático. (equipamento) | 0.464 | 17.87 | 8.29 |
| mq05pdm110 | h | Compressor portátil diesel média pressão 10 m³/min. (equipamento) | 0.232 | 30.32 | 7.03 |
| mq08sol010 | h | Equipamento de oxicorte, com acetileno como combustível e oxigênio como comburente. (equipamento) | 0.406 | 32.29 | 13.11 |
| mo019 | h | Soldador. (mão de obra) | 0.454 | 33.72 | 15.31 |
| mo112 | h | Servente de pedreiro. (mão de obra) | 0.324 | 29.17 | 9.45 |
| mo113 | h | Auxiliar de serviços gerais. (mão de obra) | 1.166 | 28.94 | 33.74 |
| % | % | Custos diretos complementares | 2 % | 86.93 | 1.74 |
|  |  | Custos diretos |  |  | 88.67 |
