# Demolição de escada metálica

- Propriedade do ficheiro: CYPE INGENIEROS, S.A.
- Formato: FIEBDC-3/2002
- Âmbito geográfico: Brasil
- Moeda: BRL
- Custos indiretos: 3.00 %
- Despesas gerais: 13.00 %
- Lucro: 6.00 %
- IVA: 17.00 %

## D Demolições

### DE Estruturas

#### DEA Metálicas

**DEA060** m² Demolição de escada metálica.
Demolição de estrutura metálica de escada, formada por peças simples de perfis laminados, degraus e guardas de aço, com equipamento de oxicorte, e carga manual em caminhão ou caçamba.
Inclui: Demolição do elemento. Fragmentação do entulho em peças manejáveis. Remoção e acumulação de entulho. Limpeza dos restos da obra. Carga manual de entulho em caminhão ou caçamba.
Critério de medição de projeto: Superfície medida pela sua parte interior na sua verdadeira magnitude, segundo documentação gráfica de Projeto.
Critério de quantitativos de obra: Medir-se-á, em verdadeira magnitude, a superfície realmente demolida segundo especificações de Projeto.

| Código | Un | Descrição | Rendimento | Preço | Importância |
|---|---|---|---|---|---|
| mq08sol010 | h | Equipamento de oxicorte, com acetileno como combustível e oxigênio como comburente. (equipamento) | 0.232 | 32.29 | 7.49 |
| mo019 | h | Soldador. (mão de obra) | 0.259 | 33.72 | 8.73 |
| mo113 | h | Auxiliar de serviços gerais. (mão de obra) | 0.648 | 28.94 | 18.75 |
| % | % | Custos diretos complementares | 2 % | 34.97 | 0.70 |
|  |  | Custos diretos |  |  | 35.67 |
