# Demolição de pilar de pedra

- Propriedade do ficheiro: CYPE INGENIEROS, S.A.
- Formato: FIEBDC-3/2002
- Âmbito geográfico: Brasil
- Moeda: BRL
- Custos indiretos: 3.00 %
- Despesas gerais: 13.00 %
- Lucro: 6.00 %
- IVA: 17.00 %

## D Demolições

### DE Estruturas

#### DEC Cantaria

**DEC030** m Demolição de pilar de pedra.
Demolição de pilar de pedra trabalhada até 1600 cm² de seção, com meios manuais e carga manual em caminhão ou caçamba.
Inclui: Demolição do elemento. Fragmentação do entulho em peças manejáveis. Remoção e acumulação de entulho. Limpeza dos restos da obra. Carga manual de entulho em caminhão ou caçamba.
Critério de medição de projeto: Comprimento medido segundo documentação gráfica de Projeto.
Critério de quantitativos de obra: Será medido o comprimento realmente demolido segundo especificações de Projeto.

| Código | Un | Descrição | Rendimento | Preço | Importância |
|---|---|---|---|---|---|
| mo112 | h | Servente de pedreiro. (mão de obra) | 5.508 | 29.17 | 160.67 |
| mo113 | h | Auxiliar de serviços gerais. (mão de obra) | 5.508 | 28.94 | 159.40 |
| % | % | Custos diretos complementares | 2 % | 320.07 | 6.40 |
|  |  | Custos diretos |  |  | 326.47 |
