# Demolição de pilar de pedra trabalhada de 1601 a 2500 cm² de seção, com meios manuais e carga manual em caminhão ou caçamba

- Propriedade do ficheiro: CYPE INGENIEROS, S.A.
- Formato: FIEBDC-3/2002
- Âmbito geográfico: Brasil
- Moeda: BRL
- Custos indiretos: 3.00 %
- Despesas gerais: 13.00 %
- Lucro: 6.00 %
- IVA: 17.00 %

## D Demolições

### DE Estruturas

#### DEC Cantaria

**DEC030** m Demolição de pilar de pedra trabalhada de 1601 a 2500 cm² de seção, com meios manuais e carga manual em caminhão ou caçamba.
Demolição de pilar de pedra trabalhada de 1601 a 2500 cm² de seção, com meios manuais e carga manual em caminhão ou caçamba.
Inclui: Demolição do elemento. Fragmentação do entulho em peças manejáveis. Remoção e acumulação de entulho. Limpeza dos restos da obra. Carga manual de entulho em caminhão ou caçamba.
Critério de medição de projeto: Comprimento medido segundo documentação gráfica de Projeto.
Critério de quantitativos de obra: Será medido o comprimento realmente demolido segundo especificações de Projeto.

| Código | Un | Descrição | Rendimento | Preço | Importância |
|---|---|---|---|---|---|
| mo112 | h | Servente de pedreiro. (mão de obra) | 5.810 | 19.95 | 115.91 |
| mo113 | h | Auxiliar de serviços gerais. (mão de obra) | 5.810 | 20.96 | 121.78 |
| % | % | Custos diretos complementares | 2 % | 237.69 | 4.75 |
|  |  | Custos diretos |  |  | 242.44 |
