# Demolição de parapeito de concreto armado

- Propriedade do ficheiro: CYPE INGENIEROS, S.A.
- Formato: FIEBDC-3/2002
- Âmbito geográfico: Brasil
- Moeda: BRL
- Custos indiretos: 3.00 %
- Despesas gerais: 13.00 %
- Lucro: 6.00 %
- IVA: 17.00 %

## D Demolições

### DF Fachadas

#### DFD Proteções e gradeamentos exteriores

**DFD011** m Demolição de parapeito de concreto armado.
Demolição de parapeito de 1,25 m de altura e 0,2 m de espessura, de concreto armado, com martelo pneumático e equipamento de oxicorte, sem deteriorar os elementos construtivos contíguos, e carga manual em caminhão ou caçamba.
Inclui: Demolição do elemento. Corte das armaduras. Fragmentação do entulho em peças manejáveis. Remoção e acumulação de entulho. Limpeza dos restos da obra. Carga manual de entulho em caminhão ou caçamba.
Critério de medição de projeto: Comprimento medido segundo documentação gráfica de Projeto.
Critério de quantitativos de obra: Será medido o comprimento realmente demolido segundo especificações de Projeto.

| Código | Un | Descrição | Rendimento | Preço | Importância |
|---|---|---|---|---|---|
| mq05mai030 | h | Martelo pneumático. (equipamento) | 0.464 | 17.87 | 8.29 |
| mq05pdm010a | h | Compressor portátil elétrico 2 m³/min de vazão. (equipamento) | 0.232 | 16.69 | 3.87 |
| mq08sol010 | h | Equipamento de oxicorte, com acetileno como combustível e oxigênio como comburente. (equipamento) | 0.139 | 32.29 | 4.49 |
| mo112 | h | Servente de pedreiro. (mão de obra) | 0.778 | 29.17 | 22.69 |
| mo019 | h | Soldador. (mão de obra) | 0.156 | 33.72 | 5.26 |
| mo113 | h | Auxiliar de serviços gerais. (mão de obra) | 0.259 | 28.94 | 7.50 |
| % | % | Custos diretos complementares | 2 % | 52.10 | 1.04 |
|  |  | Custos diretos |  |  | 53.14 |
