# Remoção de cabos elétricos protegido por tubo embutido na parede (sem incluir o arranque dos tubos embutidos na parede)

- Propriedade do ficheiro: CYPE INGENIEROS, S.A.
- Formato: FIEBDC-3/2002
- Âmbito geográfico: Brasil
- Moeda: BRL
- Custos indiretos: 3.00 %
- Despesas gerais: 13.00 %
- Lucro: 6.00 %
- IVA: 17.00 %

## D Demolições

### DI Instalações

#### DIE Elétricas

**DIE102** m Remoção de cabos elétricos protegido por tubo embutido na parede (sem incluir o arranque dos tubos embutidos na parede), com meios manuais e recuperação de material para localização posterior em outro local, sendo a ordem de execução do processo inversa à da sua instalação, e carga manual em caminhão ou caçamba.
Remoção de cabos elétricos protegido por tubo embutido na parede (sem incluir o arranque dos tubos embutidos na parede), com meios manuais e recuperação de material para localização posterior em outro local, sendo a ordem de execução do processo inversa à da sua instalação, e carga manual em caminhão ou caçamba.
Inclui: Desmontagem do elemento. Classificação e etiquetagem. Armazenamento dos materiais a reutilizar. Carga manual do material a reutilizar para caminhão. Remoção e acumulação dos restos de obra. Limpeza dos restos da obra. Carga manual dos restos de obra em caminhão ou caçamba.
Critério de medição de projeto: Comprimento medido segundo documentação gráfica de Projeto.
Critério de quantitativos de obra: Será medido o comprimento realmente desmontado segundo especificações de Projeto.

| Código | Un | Descrição | Rendimento | Preço | Importância |
|---|---|---|---|---|---|
| mo003 | h | Eletricista. (mão de obra) | 0.017 | 25.85 | 0.44 |
| mo102 | h | Ajudante de eletricista. (mão de obra) | 0.017 | 19.79 | 0.34 |
| % | % | Custos diretos complementares | 2 % | 0.78 | 0.02 |
|  |  | Custos diretos |  |  | 0.80 |
