# Desmontagem de quadro de distribuição

- Propriedade do ficheiro: CYPE INGENIEROS, S.A.
- Formato: FIEBDC-3/2002
- Âmbito geográfico: Brasil
- Moeda: BRL
- Custos indiretos: 3.00 %
- Despesas gerais: 13.00 %
- Lucro: 6.00 %
- IVA: 17.00 %

## D Demolições

### DI Instalações

#### DIE Elétricas

**DIE104** Un Desmontagem de quadro de distribuição.
Desmontagem de quadro de distribuição embutido para dispositivos gerais e individuais de comando e proteção, com meios manuais, e carga manual em caminhão ou caçamba.
Inclui: Desmontagem do elemento. Remoção e armazenamento do material desmontado. Limpeza dos restos da obra. Carga manual do material desmontado e restos da obra em caminhão ou caçamba.
Critério de medição de projeto: Número de unidades previstas, segundo documentação gráfica de Projeto.
Critério de quantitativos de obra: Será medido o número de unidades realmente desmontadas segundo especificações de Projeto.

| Código | Un | Descrição | Rendimento | Preço | Importância |
|---|---|---|---|---|---|
| mo003 | h | Eletricista. (mão de obra) | 0.619 | 42.82 | 26.51 |
| mo102 | h | Ajudante de eletricista. (mão de obra) | 0.358 | 32.08 | 11.48 |
| % | % | Custos diretos complementares | 2 % | 37.99 | 0.76 |
|  |  | Custos diretos |  |  | 38.75 |
