# Desmontagem de grupo eletrógeno

- Propriedade do ficheiro: CYPE INGENIEROS, S.A.
- Formato: FIEBDC-3/2002
- Âmbito geográfico: Brasil
- Moeda: BRL
- Custos indiretos: 3.00 %
- Despesas gerais: 13.00 %
- Lucro: 6.00 %
- IVA: 17.00 %

## D Demolições

### DI Instalações

#### DIE Elétricas

**DIE125** Un Desmontagem de grupo eletrógeno.
Desmontagem de grupo eletrógeno, de 8 kVA de potência máxima, com meios manuais, e carga manual em caminhão ou caçamba.
Inclui: Desmontagem do elemento. Remoção e armazenamento do material desmontado. Limpeza dos restos da obra. Carga manual do material desmontado e restos da obra em caminhão ou caçamba.
Critério de medição de projeto: Número de unidades previstas, segundo documentação gráfica de Projeto.
Critério de quantitativos de obra: Será medido o número de unidades realmente desmontadas segundo especificações de Projeto.

| Código | Un | Descrição | Rendimento | Preço | Importância |
|---|---|---|---|---|---|
| mq04cag010a | h | Caminhão com grua de carga máxima 6 t. (equipamento) | 0.580 | 216.67 | 125.67 |
| mo003 | h | Eletricista. (mão de obra) | 1.277 | 42.82 | 54.68 |
| mo102 | h | Ajudante de eletricista. (mão de obra) | 1.277 | 32.08 | 40.97 |
| % | % | Custos diretos complementares | 2 % | 221.32 | 4.43 |
|  |  | Custos diretos |  |  | 225.75 |
